# URBANIZACIÓN RESIDENCIA DE ADULTOS SERÓN

- Propiedad del archivo: SOFT S.A.
- Formato: FIEBDC-3/2002
- Programa: Presto 8.61
- Fecha de los precios: 01/01/2010
- Divisa: EUR
- Código: E-436_MARG
Importe: 138745.53

## 26.1.1 MOVIMIENTO DE TIERRAS
Importe: 18108.5

**2.1** m2 DESBR.Y LIMP.TERRENO A MÁQUINA/ TRANSP. (30/08/2018)
1030.01 m2 × 1.05 = 1081.51
Desbroce y limpieza superficial del terreno por medios mecánicos, retirando una capa de 30 cm de espesor aproximadamente, incluyendo la carga por medios mecánicos y sin transporte al vertedero, con p.p. de medios auxilares. Medida la superficie en proyección horizontal.

| Código | Ud | Descripción | Rendimiento | Precio | Importe |
|---|---|---|---|---|---|
| O01OA070 | h | Peón ordinario (mano de obra; 16/10/2018) | 0.008 | 16.88 | 0.14 |
| M05RN030 | h | Retrocargadora neumáticos 100 cv (maquinaria; 28/09/2018) | 0.021 | 40.13 | 0.84 |
| %CI | % | Costes indirectos..(s/total) (02/09/2018) | 3.7 % | 0.98 | 0.04 |
| %MA | % | Medios auxiliares (30/08/2018) | 3 % | 1.02 | 0.03 |
|  |  | Total |  |  | 1.05 |

| Medición | Uds. | Ancho | Parcial |
|---|---|---|---|
| B1 | 1 | 554 | 554.00 |
| unón entre ambas | 1 | 168.12 | 168.12 |
| resto hasta vial | 1 | 147.89 | 147.89 |
|  | 1 | 160 | 160.00 |
| Total |  |  | 1030.01 |

**2.2** m3 EXCAVACIÓN VACIADO A MÁQUINA (30/08/2018)
1110.61 m3 × 1.04 = 1155.03
Excavación a cielo abierto, en terrenos disgregados, por medios mecánicos, con extracción de tierras sobre camión y vertido en el interior de la obra a una distancia menor de 140 m. ida y vuelta del vaciado y con p.p. de medios auxiliares (sin transporte a vertedero). Medido el volumen banco excavado

| Código | Ud | Descripción | Rendimiento | Precio | Importe |
|---|---|---|---|---|---|
| O01OA070 | h | Peón ordinario | 0.016 | 16.88 | 0.27 |
| M05RN020 | h | Retrocargadora neumáticos 75 cv (maquinaria; 19/10/2018) | 0.02 | 34.98 | 0.70 |
| %CI | % | Costes indirectos..(s/total) | 3.7 % | 0.97 | 0.04 |
| %MA | % | Medios auxiliares | 3 % | 1.01 | 0.03 |
|  |  | Total |  |  | 1.04 |

Claves: extracción, vaciado, máquina, terreno, disgregado, cielo, abierto, medio, mecánico, tierra, camión, vertedero, interior, auxiliar, construcción, excavación

| Medición | Uds. | Largo | Ancho | Alto | Parcial |
|---|---|---|---|---|---|
| según perfiles |  |  |  |  |  |
| fórmula: (b+c)/2 | 1 | 1.55 | 8.34 | 10 |  |
| fórmula: (b+c)/2 | 1 | 8.34 | 22 | 20.6 |  |
| fórmula: (b+c)/2 | 1 | 22.59 | 28.27 | 3.71 |  |
| fórmula: (b+c)/2 | 1 | 28.31 | 37.51 | 13.75 |  |
| fórmula: (b+c)/2 | 1 | 37.51 |  | 10.76 |  |
| Total |  |  |  |  | 1110.61 |

**2.3** m3 EXC.CIMIENTOS DE MUROS A MÁQUINA T. DISGREGADO (30/08/2018)
191.85 m3 × 4.41 = 846.06
Excavación en cimientos de muros en terrenos de consistencia segun informe geotécnico, por medios mecánicos, con extracción de tierras a los bordes, sin carga ni transporte al vertedero, y con p.p. de medios auxiliares. Medido el volumen teorico sobre planos.

| Código | Ud | Descripción | Rendimiento | Precio | Importe |
|---|---|---|---|---|---|
| O01OA070 | h | Peón ordinario | 0.05 | 16.88 | 0.84 |
| M05RN020 | h | Retrocargadora neumáticos 75 cv | 0.094 | 34.98 | 3.29 |
| %CI | % | Costes indirectos..(s/total) | 3.7 % | 4.13 | 0.15 |
| %MA | % | Medios auxiliares | 3 % | 4.28 | 0.13 |
|  |  | Total |  |  | 4.41 |

| Medición | Uds. | Largo | Ancho | Alto | Parcial |
|---|---|---|---|---|---|
| MHU.01 | 1 | 33.15 | 1.85 | 1.3 | 79.73 |
| MHU.02 | 1 | 6.66 | 1.3 | 1.25 | 10.82 |
|  | 1 | 26.74 | 1.3 | 1.25 | 43.45 |
|  | 1 | 11.48 | 1.3 | 1.25 | 18.66 |
| MHU.03 | 1 | 6.92 | 0.95 | 1.2 | 7.89 |
|  | 1 | 4.93 | 0.95 | 1.2 | 5.62 |
|  | 1 | 3.22 | 0.95 | 1.2 | 3.67 |
| MHU.04 | 1 | 7 | 0.75 | 1.2 | 6.30 |
|  | 1 | 7.13 | 0.75 | 1.2 | 6.42 |
| MHU.05 | 1 | 2.18 | 2.75 | 1.55 | 9.29 |
| Total |  |  |  |  | 191.85 |

**2.4** m3 RELLENO CON MAT SELECCIONADO REALIZADO CON MEDIOS MECÁNICOS (30/08/2018)
162.49 m3 × 12.57 = 2042.50
Relleno en terraplenes y trasdós de muros consistente en aporte de material seleccionado, estendido en tongadas de 20cm, compactado y regado con medios mecánicos al 95% del proctor normal y 100% en conoración con su índice CBR, correspondiente a las condciones de compactación de puesta en obra sea como mínimo de 5 (CBR>=5%), siempre que su capacidad de soporte sea la requerida para el tipo de explanada (0.5kg/m3), incluso regado de las mismas y refinido de taludes, según PG-3:330. En los muros con drenaje, este se portegerá con relleno de grava con pizarrilla de 60cm de espesor compactada hasta alcanzar los mismo niveles de resistencia que las capas superiores de material seleccionado inclinación del talud según informe geotécnico. en relación a este aspecto, con anterioridad a la ejecución de los taludes, la D.F junto con el técnico redactor del informe geotécnico realizará una inspección visual de los terrenos tomando las determinaciones oportunas al respecto. Medido el volumen compactado considerando un 25% de compactación.

| Código | Ud | Descripción | Rendimiento | Precio | Importe |
|---|---|---|---|---|---|
| mt01art030a | m3 | Material seleccionado de aportación, para formación de terraplen (material; 28/09/2018) | 1.15 | 9.68 | 11.13 |
| M08NM020 | h | Motoniveladora de 200 CV (maquinaria; 19/10/2018) | 0.007 | 45.11 | 0.32 |
| M08RN020 | h | Rodillo vibrante autopropuls.mixto 7 t. (maquinaria; 19/10/2018) | 0.007 | 23.28 | 0.16 |
| M08CA110 | h | Cisterna agua s/camión 10.000 l (maquinaria; 19/10/2018) | 0.005 | 30.3 | 0.15 |
| %CI | % | Costes indirectos..(s/total) | 3.7 % | 11.76 | 0.44 |
| %MA | % | Medios auxiliares | 3 % | 12.20 | 0.37 |
|  |  | Total |  |  | 12.57 |

| Medición | Uds. | Largo | Ancho | Alto | Parcial |
|---|---|---|---|---|---|
| según perfiles |  |  |  |  |  |
| fórmula: (b+c)/2 | 1 | 5.65 | 3.45 | 10 |  |
| fórmula: (b+c)/2 | 1 | 3.45 |  | 20.6 |  |
| fórmula: (b+c)/2 | 1 |  |  | 3.71 |  |
| fórmula: (b+c)/2 | 1 |  | 2.22 | 13.75 |  |
| fórmula: (b+c)/2 | 1 | 2.22 |  | 10.76 |  |
| fórmula: (b+c)/2 | 1 | 108.24 | 0.25 |  |  |
| Total |  |  |  |  | 162.49 |

**2.4.1** m3 RELLENO CON MAT SELECCIONADO RMM (SOBRE ZAPATAS DE MURO) (30/08/2018)
110.41 m3 × 12.57 = 1387.85
Relleno en terraplenes y trasdós de muros consistente en aporte de material seleccionado, estendido en tongadas de 20cm, compactado y regado con medios mecánicos al 95% del proctor normal y 100% en conoración con su índice CBR, correspondiente a las condciones de compactación de puesta en obra sea como mínimo de 5 (CBR>=5%), siempre que su capacidad de soporte sea la requerida para el tipo de explanada (0.5kg/m3), incluso regado de las mismas y refinido de taludes, según PG-3:330. En los muros con drenaje, este se portegerá con relleno de grava con pizarrilla de 60cm de espesor compactada hasta alcanzar los mismo niveles de resistencia que las capas superiores de material seleccionado inclinación del talud según informe geotécnico. en relación a este aspecto, con anterioridad a la ejecución de los taludes, la D.F junto con el técnico redactor del informe geotécnico realizará una inspección visual de los terrenos tomando las determinaciones oportunas al respecto. Medido el volumen compactado considerando un 25% de compactación.

| Código | Ud | Descripción | Rendimiento | Precio | Importe |
|---|---|---|---|---|---|
| mt01art030a | m3 | Material seleccionado de aportación, para formación de terraplen | 1.15 | 9.68 | 11.13 |
| M08NM020 | h | Motoniveladora de 200 CV | 0.007 | 45.11 | 0.32 |
| M08RN020 | h | Rodillo vibrante autopropuls.mixto 7 t. | 0.007 | 23.28 | 0.16 |
| M08CA110 | h | Cisterna agua s/camión 10.000 l | 0.005 | 30.3 | 0.15 |
| %CI | % | Costes indirectos..(s/total) | 3.7 % | 11.76 | 0.44 |
| %MA | % | Medios auxiliares | 3 % | 12.20 | 0.37 |
|  |  | Total |  |  | 12.57 |

| Medición | Uds. | Largo | Ancho | Alto | Parcial |
|---|---|---|---|---|---|
| MHU.01 | 1 | 33.15 | 1.55 | 0.75 | 38.54 |
| MHU.02 | 1 | 6.66 | 1 | 0.75 | 5.00 |
|  | 1 | 26.74 | 1 | 0.75 | 20.06 |
|  | 1 | 11.48 | 1 | 0.75 | 8.61 |
| MHU.03 | 1 | 6.92 | 0.65 | 0.75 | 3.37 |
|  | 1 | 4.93 | 0.65 | 0.75 | 2.40 |
|  | 1 | 3.22 | 0.65 | 0.75 | 1.57 |
| MHU.04 | 1 | 7 | 0.45 | 0.75 | 2.36 |
|  | 1 | 7.13 | 0.45 | 0.75 | 2.41 |
| MHU.05 | 1 | 2.18 | 2.45 | 0.75 | 4.01 |
| 25% Compactación | 1 | 88.33 | 0.25 |  | 22.08 |
| Total |  |  |  |  | 110.41 |

**2.7** m3 RELLENO CIELO ABIERTO MECÁNICO DE TIERRA VEGETAL EN TALUDES
238.05 m3 × 11.64 = 2770.90
Talud de aporte de tierra vegetal para formación de jardín, por medios mecánicos, considerando el material a pie de tajo, y con p.p. de medios auxiliares.
Medido el volumen compactado considerando un 25% de compactación.
.

| Código | Ud | Descripción | Rendimiento | Precio | Importe |
|---|---|---|---|---|---|
| O01OB280 | h | Peón jardinería (mano de obra) | 0.04 | 16.61 | 0.66 |
| M05PN010 | h | Pala cargadora neumáticos 85 CV/1,2m3 (maquinaria) | 0.04 | 40.44 | 1.62 |
| P28DA030 | m3 | Tierra vegetal cribada fertiliz. (material; 19/10/2018) | 1.03 | 8.37 | 8.62 |
| %CI | % | Costes indirectos..(s/total) | 3.7 % | 10.90 | 0.40 |
| %MA | % | Medios auxiliares | 3 % | 11.30 | 0.34 |
|  |  | Total |  |  | 11.64 |

Claves: material, pie, relleno, bolo, cielo, mecánico, tajo, auxiliar, construcción, medio, abierto

| Medición | Uds. | Largo | Ancho | Alto | Parcial |
|---|---|---|---|---|---|
| zona de aparcamientos | 1 |  | 30.95 | 1.05 | 32.50 |
|  | 1 |  | 16.8 | 1.05 | 17.64 |
|  | 1 |  | 44 | 2.95 | 129.80 |
|  | 1 |  | 10 | 1.05 | 10.50 |
| 25% Compactación | 1 | 190.44 | 0.25 |  | 47.61 |
| Total |  |  |  |  | 238.05 |

**2.9** m3 EXCAVACIÓN Y RELLENO POST. EN TALUDES
496.9 m3 × 8.89 = 4417.44
Excavación a cielo abierto, en terrenos disgregados, por medios mecánicos, para taludes tras muro, con extracción de tierras sobre camión y vertido en el interior de la obra a una distancia menor de 140 m. incluso posterior vertido tras el muro una vez terminada la operación de impermeabilizacion y drenaje, y con p.p. de medios auxiliares. Medido el volúmen teórico excavado y rellenado

| Código | Ud | Descripción | Rendimiento | Precio | Importe |
|---|---|---|---|---|---|
| O01OA070 | h | Peón ordinario | 0.03 | 16.88 | 0.51 |
| M05EC010 | h | Excavadora hidráulica cadenas 90 cv (maquinaria) | 0.1 | 50.84 | 5.08 |
| M07CB030 | h | Camión basculante 6x4 20 t (maquinaria) | 0.07 | 39.01 | 2.73 |
| %CI | % | Costes indirectos..(s/total) | 3.7 % | 8.32 | 0.31 |
| %MA | % | Medios auxiliares | 3 % | 8.63 | 0.26 |
|  |  | Total |  |  | 8.89 |

Claves: extracción, vaciado, máquina, terreno, disgregado, cielo, abierto, medio, mecánico, tierra, camión, vertedero, interior, auxiliar, construcción, excavación

| Medición | Uds. | Largo | Alto | Parcial |
|---|---|---|---|---|
| perímetro de muros | 1 | 55.15 | 9.01 | 496.90 |
| Total |  |  |  | 496.9 |

**29.1** m3 CARGA Y MOVIMIENTOS POR EL INTERIOR DE LA OBRA (19/08/2012)
1546.39 m3 × 2.85 = 4407.21
Carga con pala cargadora de tierras resultantes de la excavación y transporte de las mismas dentro de la obra con camión bañera basculante. El precio incluye el tiempo de espera en obra durante las operaciones de carga, el viaje de ida, la descarga y el viaje de vuelta, e incluso p.p. de medios auxiliares, considerando también la carga. Medido el volumen esponjado considerando un coeficiente de esponjamiento del 30%

| Código | Ud | Descripción | Rendimiento | Precio | Importe |
|---|---|---|---|---|---|
| ME00300 | h | Pala cargadora (maquinaria; 19/08/2012) | 0.054 | 23.87 | 1.29 |
| M07CB011 | h. | Camión basculante de 12 t. de carga. (maquinaria; 19/11/2018) | 0.054 | 25.6 | 1.38 |
| %CI | % | Costes indirectos..(s/total) | 3.7 % | 2.67 | 0.10 |
| %MA | % | Medios auxiliares | 3 % | 2.77 | 0.08 |
|  |  | Total |  |  | 2.85 |

| Medición | Uds. | Alto | Parcial |
|---|---|---|---|
| movimiento de tierras |  |  |  |
| urbanizacion |  |  |  |
| excavación vaciado | 1.3 | 1110.61 | 1443.79 |
| excavación cimientos muros | 1.3 | 78.92 | 102.60 |
| Total |  |  | 1546.39 |

## 26.2.2 CIMENTACIÓN
Importe: 51988.67

**3.1** m2 CAPA DE HORMIGÓN DE LIMPIEZA 10 cm ESP. MEDIO VERTIDO GRUA
150.58 m2 × 6.68 = 1005.87
Capa de hormigón de limpieza HM-20/P/20/I, consistencia plástica y tamaño máximo del árido 20 mm, de 10 cm de espesor mínimo, vertido grúa, bajo losa, suministrado y puesto en obra, incluso p.p. de alisado de la superficie; según instrucción EHE y CTE. Medida la superficie teórica ejecutada.

| Código | Ud | Descripción | Rendimiento | Precio | Importe |
|---|---|---|---|---|---|
| O01OA030 | h | Oficial primera (mano de obra; 15/10/2018) | 0.006 | 18.42 | 0.111 |
| O01OA070 | h | Peón ordinario | 0.02 | 16.88 | 0.338 |
| P01HM010 | m3 | Hormigón HM-20/P/20/I central (material; 19/10/2018) | 0.105 | 54.45 | 5.717 |
| M01HB021 | m3 | Bomb.hgón. 56 a 75 m3, pluma 36m (maquinaria) | 0.006 | 14.13 | 0.085 |
| %CI | % | Costes indirectos..(s/total) | 3.7 % | 6.251 | 0.231 |
| %MA | % | Medios auxiliares | 3 % | 6.482 | 0.194 |
|  |  | Total |  |  | 6.68 |

| Medición | Uds. | Largo | Ancho | Parcial |
|---|---|---|---|---|
| cimentación muros |  |  |  |  |
| MHU.01 | 1 | 33.15 | 1.85 | 61.33 |
| MHU.02 | 1 | 6.66 | 1.3 | 8.66 |
|  | 1 | 26.74 | 1.3 | 34.76 |
|  | 1 | 11.48 | 1.3 | 14.92 |
| MHU.03 | 1 | 6.92 | 0.95 | 6.57 |
|  | 1 | 4.93 | 0.95 | 4.68 |
|  | 1 | 3.22 | 0.95 | 3.06 |
| MHU.04 | 1 | 7 | 0.75 | 5.25 |
|  | 1 | 7.13 | 0.75 | 5.35 |
| MHU.05 | 1 | 2.18 | 2.75 | 6.00 |
| Total |  |  |  | 150.58 |

**3.3** m3 HORMIGÓN HA-25/P/40/IIa V.BOMBA CIM. MUROS
63.85 m3 × 257.09 = 16415.20
Hormigón armado HA-25/P/40/IIa, elaborado en central, en relleno de zapatas y zanjas de cimentación de muros, i/armadura (40 kg/m³), por medio de camión-bomba, vibrado y colocado. Según normas NTE-CSZ, EHE-08 y CTE-SE-C. Componentes del hormigón y acero con marcado CE y DdP (Declaración de prestaciones) según Reglamento (UE) 305/2011. Medido el volumen teórico ejecutado.
NOTA:
- Incluye en el precio zunchos de borde y saltos de cota.
- Ejecutar según planos de cimentación, teniendo en cuenta que la losa CIM02.01 tendrá una altura de 0.50m.
- La Dirección Facultativa determinará el modo en que ejecutar las juntas entre muros y losa de cimentación, disponiéndose junta hidroexpansible previa realización de acanaladura longitudinal en el hormigón tipo "boca de perro".
- Dejar previsto los huecos en la estructura para el paso de shunt, bajantes, manguetones, etc, de acuerdo con los planos de albañilería.
- Siempre que sea posible, el anclaje de las barras se realizará en prolongación recta.
- Los anclajes y solapes de barras se efectuarán según el artículo 66.6 de la EHE.

| Código | Ud | Descripción | Rendimiento | Precio | Importe |
|---|---|---|---|---|---|
| O01OA070 | h | Peón ordinario | 0.213 | 16.88 | 3.60 |
| O01OA030 | h | Oficial primera | 0.051 | 18.42 | 0.94 |
| E04MEM011 | m3 | ENCOFRADO TABLERO AGLOMERADO MUROS 1 CARA 3,00m | 1 | 97.78 | 97.78 |
| P01HA120 | m3 | Hormigón HA-25/P/20/IIa central (material; 19/10/2018) | 1.05 | 59.53 | 62.51 |
| M11HV120 | h | Aguja eléct.c/convertid.gasolina D=79mm (maquinaria; 19/10/2018) | 0.185 | 1.51 | 0.28 |
| M01HE020 | h | Bomb.horm.estacionaria 25-80 m3/h (maquinaria) | 0.15 | 38.54 | 5.78 |
| E04AB020 | kg | ACERO CORRUGADO B 500 S | 57 | 1.21 | 68.97 |
| P13EA430 | m | Tubo PVC diametro 22/26 (material) | 0.617 | 0.56 | 0.35 |
| P07ACO020D | ud | Separador homologado (material; 15/10/2018) | 8 | 0.06 | 0.48 |
| %CI | % | Costes indirectos..(s/total) | 3.7 % | 240.69 | 8.91 |
| %MA | % | Medios auxiliares | 3 % | 249.60 | 7.49 |
|  |  | Total |  |  | 257.09 |

Claves: norma, cimiento, círculo, marco, componente, relleno, acero, colocación, zapata, central, elaboración, armadura, hormigón, vibración, bomba, medio, zanja

| Medición | Uds. | Largo | Ancho | Alto | Parcial |
|---|---|---|---|---|---|
| MHU.01 | 1 | 33.15 | 1.85 | 0.45 | 27.60 |
| MHU.02 | 1 | 6.66 | 1.3 | 0.4 | 3.46 |
|  | 1 | 26.74 | 1.3 | 0.4 | 13.90 |
|  | 1 | 11.48 | 1.3 | 0.4 | 5.97 |
| MHU.03 | 1 | 6.92 | 0.95 | 0.35 | 2.30 |
|  | 1 | 4.93 | 0.95 | 0.35 | 1.64 |
|  | 1 | 3.22 | 0.95 | 0.35 | 1.07 |
| MHU.04 | 1 | 7 | 0.75 | 0.35 | 1.84 |
|  | 1 | 7.13 | 0.75 | 0.35 | 1.87 |
| MHU.05 | 1 | 2.18 | 2.75 | 0.7 | 4.20 |
| Total |  |  |  |  | 63.85 |

**3.4.1** m3 HORM. ARM. HA-25/B/20/IIa B500S MURO CONT. I/ENC. 2C. V/BOM HIDR
112.11 m3 × 246.27 = 27609.33
Hormigón armado HA-25/B/20/IIa, hidrófugo, consistencia blanda y tamaño máximo del árido 15 mm, en muros de contención encofrado a dos caras, con espesor entre 0,25 y 0,30 cm, suministrado y puesta en obra, vertido con bomba, armadura de acero B 500 S con una cuantía según planos de estructuras del presente proyecto de ejecución, incluso p.p. de encofrado a dos caras con chapa metálica, o su equivalente en las zonas curvas, desencofrado, ferrallado, separadores, vibrado y curado; según instrucción EHE y CTE. Medido el volumen teórico ejecutado.
Se incluirá en el precio la p.p. de grúa para la puesta en obra del acero.
NOTA:
- La Dirección Facultativa determinará el modo en que ejecutar las juntas entre muros y losa de cimentación, disponiéndose junta hidroexpansible previa realización de acanaladura longitudinal en el hormigón tipo "boca de perro".
- En el caso del muro de contención de la medianera, dado que no es posible realizar impermeabilización en el trasdós, además de emplear hormigón hidrófugo, se procurará realizar el mínimo de juntas de hormigonado posible. adicionalmente, en todas las juntas de hormigonado, tanto verticales como horizontales, y en la unión con la losa de cimentación, se instalarán juntas tipo banda de pvc con bulbo para asegurar la estanqueidad. Se colocará una banda de polietileno sobre el terreno para evitar que éste absorba el agua y el cemento de esta cara con él, por lo que el muro queda desprotegido.
- Dejar previsto los huecos en la estructura para el paso de shunt, bajantes, manguetones, etc, de acuerdo con los planos de albañilería.
- Los anclajes y solapes de barras se efectuarán según el artículo 66.6 de la EHE.
- Siempre que sea posible, el anclaje de las barras se realizará en prolongación recta.

| Código | Ud | Descripción | Rendimiento | Precio | Importe |
|---|---|---|---|---|---|
| O01OA070 | h | Peón ordinario | 0.213 | 16.88 | 3.60 |
| O01OA030 | h | Oficial primera | 0.051 | 18.42 | 0.94 |
| E04MEM010 | m3 | ENCOFRADO TABLERO AGLOMERADO MUROS 2 CARAS 3,00m (28/09/2018) | 1.05 | 83.49 | 87.66 |
| P01HA120 | m3 | Hormigón HA-25/P/20/IIa central | 1.05 | 59.53 | 62.51 |
| M11HV120 | h | Aguja eléct.c/convertid.gasolina D=79mm | 0.185 | 1.51 | 0.28 |
| M01HE020 | h | Bomb.horm.estacionaria 25-80 m3/h | 0.15 | 38.54 | 5.78 |
| E04AB020 | kg | ACERO CORRUGADO B 500 S | 57 | 1.21 | 68.97 |
| P13EA430 | m | Tubo PVC diametro 22/26 | 0.617 | 0.56 | 0.35 |
| P07ACO020D | ud | Separador homologado | 8 | 0.06 | 0.48 |
| %CI | % | Costes indirectos..(s/total) | 3.7 % | 230.57 | 8.53 |
| %MA | % | Medios auxiliares | 3 % | 239.10 | 7.17 |
|  |  | Total |  |  | 246.27 |

| Medición | Uds. | Largo | Ancho | Alto | Parcial |
|---|---|---|---|---|---|
| MHU.01 | 1 | 33.15 | 0.35 | 3.25 | 37.71 |
|  | 1 | 33.15 | 0.25 | 1 | 8.29 |
| MHU.02 | 1 | 6.66 | 0.3 | 2.7 | 5.39 |
|  | 1 | 6.66 | 0.25 | 1 | 1.67 |
|  | 1 | 26.74 | 0.3 | 2.7 | 21.66 |
|  | 1 | 26.74 | 0.25 | 1 | 6.69 |
|  | 1 | 11.48 | 0.3 | 2.7 | 9.30 |
|  | 1 | 11.48 | 0.25 | 1 | 2.87 |
| MHU.03 | 1 | 6.92 | 0.25 | 2.5 | 4.33 |
|  | 1 | 4.93 | 0.25 | 2.5 | 3.08 |
|  | 1 | 3.22 | 0.25 | 2.5 | 2.01 |
| MHU.04 | 1 | 7 | 0.25 | 1.2 | 2.10 |
|  | 1 | 7.13 | 0.25 | 1.2 | 2.14 |
| MHU.05 | 1 | 2.18 | 0.45 | 4.4 | 4.32 |
|  | 1 | 2.18 | 0.25 | 1 | 0.55 |
| Total |  |  |  |  | 112.11 |

**3.9** m2 SOL.ARM.HA-25, HL, 15 #20x20Ø4
304.92 m2 × 22.82 = 6958.27
Solera de hormigón de 15 cm. de espesor, realizada con hormigón HA-25 N/mm2., Tmáx.20 mm., procedente de planta, i/vertido, colocación y armado con mallazo 20x20ø4, p.p. de juntas, aserrado de las mismas y fratasado, sobre capa de hormigón de limpieza de 10 cm de espesor, durante el vertido se realizará la solera con la inclinación necesaria para el desagüe de la superficie. Según NTE-RSS y EHE. Medida la superficie teórica ejecutada

| Código | Ud | Descripción | Rendimiento | Precio | Importe |
|---|---|---|---|---|---|
| E04SE090 | m3 | HORMIGÓN HA-25/P/20/I SOLERA (15/10/2018) | 0.15 | 83.69 | 12.554 |
| E04AM030 | m2 | MALLA 20x20 cm. D=5 mm. (15/10/2018) | 1 | 1.34 | 1.340 |
| O01OA070 | h | Peón ordinario | 0.1 | 16.88 | 1.688 |
| M02GE010 | h | Grúa telescópica autoprop. 20 t (maquinaria) | 0.1 | 57.82 | 5.782 |
| %CI | % | Costes indirectos..(s/total) | 3.7 % | 21.364 | 0.790 |
| %MA | % | Medios auxiliares | 3 % | 22.154 | 0.665 |
|  |  | Total |  |  | 22.82 |

| Medición | Uds. | Largo | Ancho | Parcial |
|---|---|---|---|---|
| para escaleras exteriores | 1 |  | 1.98 | 1.98 |
|  | 1 |  | 2.94 | 2.94 |
| Solado gres | 1 | 300 |  | 300.00 |
| Total |  |  |  | 304.92 |

## 26.7.7 SANEAMIENTO
Importe: 6785.25

**4.1.1** u ACOMETIDA RED GRAL.SANEAMIENTO INCLUSO REPOSICION DE PAVIMENTO
1 u × 776.29 = 776.29
Acometida domiciliaria de saneamiento a la red general municipal, según directrices de la empresa publica de saneamiento de Serón, formada por todas las actuaciones que fueran necesarias, como rotura del pavimento con compresor, excavación manual de zanjas de saneamiento en terrenos de consistencia dura, colocación de tubería de PVC teja, con junta de goma de 25 cm. de diámetro interior, tapado posterior de la acometida y reposición del pavimento con hormigón en masa HM-15/B/32 y acabado asfalto o acerado, con p.p. medios auxiliares. Medida la unidad instalada, funcionando y con el informe favorable de la compañia. Medida la unidad completamente ejecutada
NOTA:
- El punto de conexión a la red de saneamiento municipal será el indicado por la compañía suministradora. Se incluirá la ejecución de los tramos de acometida necesarios para realizar la injerencia desde la arqueta de arranque del saneamiento del edificio a los pozos y red municipal que discurre por la calle, en los puntos indicados por la compañía. El diámetro mínimo de las tuberías de injerencia será de 250mm y las pendientes mínimas serán del 2%. Las injerencias a las red municipal se harán de modo que formen un ángulo = 90º con respecto al sentido del flujo de la red general, nunca en contracorriente, y la conexión se realizará por encima de la clave de la tubería. Siempre que sea posible, y con la autorización previa de la compañía suministradora, las injerencias se proyectarán con conexión directa a pozo de registro. En caso de no ser posible, se seguirán las instrucciones de la compañía suministradora para el modo en el que realizar las conexiónes a las redes municipales construyéndose las arquetas y demás elementos exigidos.
Para la reposición del acerado y la calzada se seguirán las instrucciones y detalles de pavimentación exigidos por el departamento de infraestructuras del ayuntamiento.
La evacuación de las aguas fecales y pluviales del edificio se ha proyectado mediante tuberías independientes hasta fuera del límite exterior de la parcela. En ese punto se construirán las 'arquetas de arranque' que serán sifónicas.
Dado que la red existente no es separativa, se realizará la unión entre la arqueta sifónica de pluviales y la de fecales, realizando una única injerencia al pozo existente. El diámetro mínimo de la tubería de injerencia será de 250mm y la pendiente mínima será del 2%.

| Código | Ud | Descripción | Rendimiento | Precio | Importe |
|---|---|---|---|---|---|
| O01OA040 | h | Oficial segunda (mano de obra; 18/10/2018) | 1 | 18 | 18.00 |
| O01OA060 | h | Peón especializado (mano de obra) | 2 | 17 | 34.00 |
| M06CM010 | h | Compre.port.diesel m.p. 2 m3/min 7 bar (maquinaria) | 1.2 | 2.99 | 3.59 |
| M06MI010 | h | Martillo manual picador neumático 9 kg (maquinaria) | 1.2 | 2.68 | 3.22 |
| E02ESA020 | m3 | EXCAVACIÓN ZANJA SANEAMIENTO Y RELLENO POST. T.DURO A MANO | 7.2 | 61.48 | 442.66 |
| ASFACER | ud | REPOSICION DE ASFALTO O ACERADO (material; 04/09/2018) | 1 | 100 | 100.00 |
| P02THE020 | m | Tub.HM j.elástica 90kN/m2 D=300mm (material) | 8 | 10.55 | 84.40 |
| P01HM020 | m3 | Hormigón HM-20/P/40/I central (material) | 0.58 | 70.56 | 40.92 |
| %CI | % | Costes indirectos..(s/total) | 3.7 % | 726.79 | 26.89 |
| %MA | % | Medios auxiliares | 3 % | 753.68 | 22.61 |
|  |  | Total |  |  | 776.29 |

| Medición | Uds. | Parcial |
|---|---|---|
| fecales | 1 | 1.00 |
| Total |  | 1 |

**4.1.2** u ARQUETA SIFÓNICA DE 60X70 cm PROF. VARIABLE EXC. EN TIERRAS
2 u × 170.09 = 340.18
Arqueta sifónica de dimensiones segun planos, formada por solera de hormigón HM-20 de 15 cm de espesor, fábrica de ladrillo perforado por tabla de 1/2 pie, enfoscada y bruñida por el interior; formación de sifón con tapa interior y cadenilla, tapa de hormigón armado con cerco de perfil laminado L 50.5 y conexión de tubos de entrada y salida, incluso excavación en tierras, relleno y transporte de tierras sobrantes a vertedero; construida según CTE/DB-HS-5 y Ordenanza Municipal. Medida la unidad terminada.

| Código | Ud | Descripción | Rendimiento | Precio | Importe |
|---|---|---|---|---|---|
| O01OA030 | h | Oficial primera | 3.7 | 18.42 | 68.15 |
| O01OA060 | h | Peón especializado | 2.6 | 17 | 44.20 |
| P01HM020 | m3 | Hormigón HM-20/P/40/I central | 0.079 | 70.56 | 5.57 |
| P01LT020 | u | Ladrillo perforado tosco 24x11,5x7 cm (material; 25/11/2015) | 125 | 0.06 | 7.50 |
| P01MC040 | m3 | Mortero cem. gris II/B-M 32,5 M-5/CEM (material; 20/10/2018) | 0.046 | 56.2 | 2.59 |
| P04RR070 | kg | Mortero revoco CSIV-W2 (material; 07/01/2011) | 2.6 | 1.37 | 3.56 |
| P02CVC400 | u | Codo 87,5º largo PVC san. DN 110mm (material) | 1 | 3.13 | 3.13 |
| P02EAT040 | u | Tapa cuadrada HA e=6cm 70x70cm (material) | 1 | 24.55 | 24.55 |
| %CI | % | Costes indirectos..(s/total) | 3.7 % | 159.25 | 5.89 |
| %MA | % | Medios auxiliares | 3 % | 165.14 | 4.95 |
|  |  | Total |  |  | 170.09 |

| Medición | Uds. | Parcial |
|---|---|---|
| fecales | 1 | 1.00 |
| pluviales | 1 | 1.00 |
| Total |  | 2 |

**4.1.6** m COLECTOR ENTERRADO TUBERIA PRES. PVC DIÁM. 160 mm.
42.24 m × 25.66 = 1083.88
Colector enterrado de tubería presión de PVC 4 kg/cm2, de 160 mm de diámetro nominal, colocado sobre lecho de arena de 10 cm de espesor, incluso p.p. de cinta de señalización, piezas especiales, apisonado, excavación en tierras y relleno; construido según CTE. Medida la longitud entre ejes de arquetas.
NOTA:
- Con anterioridad a la ejecución de la instalación se realizará el replanteo de la misma que deberá ser aprobado por la dirección facultativa. Ésta podrá realizar cambios en el trazado de la instalación si en obra se viesen soluciones alternativas mejores a las contempladas en el proyecto. Nunca se realizarán rozas en muros de ladrillo estructurales según planos de estructuras. Previamente al tapado de la instalación el constructor realizará un reportaje fotográfico de las estancias que será entregado a la propiedad.
- Para la instalación, tanto de la red de fecales como la de pluviales, se empelarán tuberías PVC insonorizadas tipo "sistema insonoro plus" de "terrain sdp" o equivalente. Las uniones entre piezas y tubos se realizarán con junta elástica. Se seguirán las recomendaciones del fabricante para la instalación, entre otras, en cuanto al tipo de codo a emplear en las uniones para lograr la absorción acústica. Las abrazaeras serán isofónicas con elementos de caucho para romper puentes acústicos. Los pasos de los tubos por forjados o paredes se rellenarán con material de insonoración con espesor mínimo de 4mm. Toda la instalación irá forrada con banda acústica autoadhesiva tipo "fonodan bj" de "danosa" o equivalente, siguiendo las instrucciones del fabricante para su instalación e incorporación de bandas de refuerzo en codos y pulpos.
- Para las tuberías que discurran enterradas o embebidas en el hormigón se utilizará tubo de PVC tipo teja, con unión con junta elástica.
- Los tramos horizontales de la red tendrán una pendiente mínima del 4%. Si existiene algún caso donde no sea posible realizar esta pendiente, se consultará con la D.F.
- En la red enterrada no se ejecutarán arquetas salvo las indicadas en los planos.

| Código | Ud | Descripción | Rendimiento | Precio | Importe |
|---|---|---|---|---|---|
| M08RI010 | h | Pisón vibrante 70 kg (maquinaria) | 0.15 | 3 | 0.45 |
| P01AA020 | m3 | Arena de río 0/6 mm (material; 20/10/2018) | 0.1 | 10.06 | 1.01 |
| O01OA030 | h | Oficial primera | 0.1 | 18.42 | 1.84 |
| O01OA060 | h | Peón especializado | 0.1 | 17 | 1.70 |
| O01OB170 | h | Oficial 1ª fontanero calefactor (mano de obra; 19/10/2018) | 0.1 | 18.13 | 1.81 |
| O01OB180 | h | Peón fontanero calefactor (mano de obra; 20/10/2018) | 0.8 | 16.71 | 13.37 |
| P02TVE010 | m | Tubo PVC estruct. j. elást. SN4 D=160mm (material; 20/10/2018) | 1.01 | 3.5 | 3.54 |
| WW00400 | u | Pequeño material (material; 02/09/2018) | 1 | 0.3 | 0.30 |
| %CI | % | Costes indirectos..(s/total) | 3.7 % | 24.02 | 0.89 |
| %MA | % | Medios auxiliares | 3 % | 24.91 | 0.75 |
|  |  | Total |  |  | 25.66 |

| Medición | Uds. | Largo | Parcial |
|---|---|---|---|
| exterior |  |  |  |
| pluviales | 1 | 16 | 16.00 |
| fecales | 1 | 26.24 | 26.24 |
| Total |  |  | 42.24 |

**4.1.10** m COLECTOR ENTERRADO TUBERIA PRES. PVC DIÁM. 250 mm.
47.07 m × 37.15 = 1748.65
Colector enterrado de tubería presión de PVC 4 kg/cm2, de 250 mm de diámetro nominal, colocado sobre lecho de arena de 10 cm de espesor, incluso p.p. de cinta de señalización, piezas especiales, apisonado, excavación en tierras y relleno; construido según CTE. Medida la longitud entre ejes de arquetas.
NOTA:
- Con anterioridad a la ejecución de la instalación se realizará el replanteo de la misma que deberá ser aprobado por la dirección facultativa. Ésta podrá realizar cambios en el trazado de la instalación si en obra se viesen soluciones alternativas mejores a las contempladas en el proyecto. Nunca se realizarán rozas en muros de ladrillo estructurales según planos de estructuras. Previamente al tapado de la instalación el constructor realizará un reportaje fotográfico de las estancias que será entregado a la propiedad.
- Para la instalación, tanto de la red de fecales como la de pluviales, se empelarán tuberías PVC insonorizadas tipo "sistema insonoro plus" de "terrain sdp" o equivalente. Las uniones entre piezas y tubos se realizarán con junta elástica. Se seguirán las recomendaciones del fabricante para la instalación, entre otras, en cuanto al tipo de codo a emplear en las uniones para lograr la absorción acústica. Las abrazaeras serán isofónicas con elementos de caucho para romper puentes acústicos. Los pasos de los tubos por forjados o paredes se rellenarán con material de insonoración con espesor mínimo de 4mm. Toda la instalación irá forrada con banda acústica autoadhesiva tipo "fonodan bj" de "danosa" o equivalente, siguiendo las instrucciones del fabricante para su instalación e incorporación de bandas de refuerzo en codos y pulpos.
- Para las tuberías que discurran enterradas o embebidas en el hormigón se utilizará tubo de PVC tipo teja, con unión con junta elástica.
- Los tramos horizontales de la red tendrán una pendiente mínima del 4%. Si existiene algún caso donde no sea posible realizar esta pendiente, se consultará con la D.F.
- En la red enterrada no se ejecutarán arquetas salvo las indicadas en los planos.

| Código | Ud | Descripción | Rendimiento | Precio | Importe |
|---|---|---|---|---|---|
| M08RI010 | h | Pisón vibrante 70 kg | 0.15 | 3 | 0.45 |
| P01AA020 | m3 | Arena de río 0/6 mm | 0.15 | 10.06 | 1.51 |
| O01OA030 | h | Oficial primera | 0.12 | 18.42 | 2.21 |
| O01OA060 | h | Peón especializado | 0.12 | 17 | 2.04 |
| O01OB170 | h | Oficial 1ª fontanero calefactor | 0.12 | 18.13 | 2.18 |
| O01OB180 | h | Peón fontanero calefactor | 1.07 | 16.71 | 17.88 |
| P02TVO030 | m | Tubo PVC liso j.elástica SN2 D=250mm (material; 20/10/2018) | 1 | 8.21 | 8.21 |
| WW00400 | u | Pequeño material | 1 | 0.3 | 0.30 |
| %CI | % | Costes indirectos..(s/total) | 3.7 % | 34.78 | 1.29 |
| %MA | % | Medios auxiliares | 3 % | 36.07 | 1.08 |
|  |  | Total |  |  | 37.15 |

| Medición | Uds. | Largo | Ancho | Parcial |
|---|---|---|---|---|
| exterior |  |  |  |  |
| pluviales | 1 | 8 | 1.2 | 9.60 |
| fecales | 1 | 20.87 |  | 20.87 |
| " tramo nuevo a pozo | 1 | 6.41 |  | 6.41 |
|  | 1 | 10.19 |  | 10.19 |
| Total |  |  |  | 47.07 |

**4.1.13** u REPOSICIÓN POZO EXISTENTE
1 u × 375.63 = 375.63
Reposición del pozo de saneamiento existente al igual que las tuberías que le acometen en el tramo de longitud necesaroi hasta conectar con la red existente. Se verán afectados durante la ejecución de las obras de demolición del actua edifico del cuartel de la guardia civil así como por la ejecución de los trabajos de movimiento de tierras para el nuevo edifcio. El tramo de tubería nuevo a ejecutar en sustitución del afectado por los trabajos de demolición/movimiento de tierras se ejecutará en tubería de PVC tipo "teja", unión con junta elástica. Se respetarán los diámetros de las tuberías existentes. Se incluirán todos los trabajos auxiliares necesarios para realizar la instalación: Apertura de zanjas, rellenos, reposición de pavimentos en las zonas afectadas. etc. Medida la unidad terminada.

| Código | Ud | Descripción | Rendimiento | Precio | Importe |
|---|---|---|---|---|---|
| O01OA030 | h | Oficial primera | 7.3 | 18.42 | 134.47 |
| O01OA060 | h | Peón especializado | 5.55 | 17 | 94.35 |
| P01HA020 | m3 | Hormigón HA-25/P/40/I central (material) | 0.28 | 73.76 | 20.65 |
| P03AM070 | m2 | Malla 15x30x5 1,541 kg/m2 (material) | 1.35 | 1.14 | 1.54 |
| P01LT020 | u | Ladrillo perforado tosco 24x11,5x7 cm | 378 | 0.06 | 22.68 |
| P01MC040 | m3 | Mortero cem. gris II/B-M 32,5 M-5/CEM | 0.45 | 56.2 | 25.29 |
| P04RR070 | kg | Mortero revoco CSIV-W2 | 3.9 | 1.37 | 5.34 |
| P02EPW020 | u | Pates acero galvanizado 30x25 (material) | 5 | 4.85 | 24.25 |
| P02EPO010 | u | Tapa circular HA h=60 D=625 (material) | 1 | 23.11 | 23.11 |
| %CI | % | Costes indirectos..(s/total) | 3.7 % | 351.68 | 13.01 |
| %MA | % | Medios auxiliares | 3 % | 364.69 | 10.94 |
|  |  | Total |  |  | 375.63 |

Claves: compuesto, cubeta, hormigón, prefabricado, masa, diámetro, interior, registro, polipropileno, base, ligero, mallazo, anillo, cono, asimétrico, solera, pozo, perímetro, colocación, armadura, tapa, medio, auxiliar, excavación, goma, círculo, marco, junta, obligar, norma, europeo, complemento, nacional, brocal, relleno, construcción

| Medición | Uds. | Parcial |
|---|---|---|
| pozo existente | 1 | 1.00 |
| Total |  | 1 |

**4.2.7** u GARGOLA EXTERIOR PIEDRA ARTIFICIAL
11 u × 10.05 = 110.55
Gárgola exterior ejecutada en piedra artificial, para evacuación, incluye el material, medios, materiales y herrajes necesarios para su correcta ejecución. Medida la unidad ejecutada.
NOTA:
-Solape entre la lámina impermeabilizante y la embocadura de la gárgola.
Ver detalles de su ejecución el planos.

| Código | Ud | Descripción | Rendimiento | Precio | Importe |
|---|---|---|---|---|---|
| O01OB070 | h | Oficial cantero (mano de obra) | 0.101 | 18.96 | 1.91 |
| O01OB080 | h | Ayudante cantero (mano de obra) | 0.101 | 18.01 | 1.82 |
| PT20GHP10A | u | Gárgola de piedra artificial (material; 19/10/2018) | 1 | 5.51 | 5.51 |
| A02A080 | m3 | MORTERO CEMENTO M-5 (material) | 0.003 | 55.44 | 0.17 |
| %CI | % | Costes indirectos..(s/total) | 3.7 % | 9.41 | 0.35 |
| %MA | % | Medios auxiliares | 3 % | 9.76 | 0.29 |
|  |  | Total |  |  | 10.05 |

| Medición | Uds. | Parcial |
|---|---|---|
| exterior | 11 | 11.00 |
| Total |  | 11 |

**E03ENH080** m CANALETA PVC C/REJILLA PEAT./TRANS 15X30 (30/08/2018)
4.2 m × 117.29 = 492.62
Canaleta de drenaje superficial de hormigón polímero con rejilla entramada de acero galvanizado B125 y bastidor de acero galvanizado de medidas exteriores 1000x150x300 mm. Sección transversal en V: máximo paso del caudal y autolimpieza. Cierre sin tornillos, sistema Drainlock, incluso con p.p. de piezas especiales y pequeño material, montado, nivelado y con p.p. de medios auxiliares, s/ CTE-HS-5. Medida la longitud instalada

| Código | Ud | Descripción | Rendimiento | Precio | Importe |
|---|---|---|---|---|---|
| P02ECV101 | u | Can.c/rej.peatonal PVC gris 500x150x300 (material; 19/10/2018) | 2 | 50 | 100.00 |
| O01OB170 | h | Oficial 1ª fontanero calefactor | 0.2 | 18.13 | 3.63 |
| O01OA030 | h | Oficial primera | 0.2 | 18.42 | 3.68 |
| WW00300 | u | Material complementario y piezas especiales (material; 02/09/2018) | 4 | 0.55 | 2.20 |
| WW00400 | u | Pequeño material | 1 | 0.3 | 0.30 |
| %CI | % | Costes indirectos..(s/total) | 3.7 % | 109.81 | 4.06 |
| %MA | % | Medios auxiliares | 3 % | 113.87 | 3.42 |
|  |  | Total |  |  | 117.29 |

Claves: pieza, material, especial, bastidor, canal, caudal, galvanizar, drenaje, superficie, hormigón, tornillo, entramado, máximo, exterior, sección, acero, montaje, medio, paso, rejilla, cierre, auxiliar, nivel

| Medición | Uds. | Largo | Parcial |
|---|---|---|---|
| exterior | 1 | 4.2 | 4.20 |
| Total |  |  | 4.2 |

**4.2.4** m CANALETA PVC C/REJILLA PEAT./TRANS 15X10
17.5 m × 106.14 = 1857.45
Canaleta de drenaje superficial para zonas de carga ligera y pesada, formado por piezas prefabricadas de PVC de 500x130x100 mm de medidas exteriores, sin pendiente incorporada y con rejilla de borde de aluminio, colocadas sobre cama de arena de río compactada, incluso con p.p. de piezas especiales y pequeño material, montado, nivelado y con p.p. de medios auxiliares, s/ CTE-HS-5. Incluye todos los medios, materiales y herrajes necesarios para su completa instalación. Medida la longitud instalada.
NOTA:
-Se le dará una pendiente del 1.5%.

| Código | Ud | Descripción | Rendimiento | Precio | Importe |
|---|---|---|---|---|---|
| P02ECV100 | u | Can.c/rej.peatonal PVC gris 500x150x100 (material) | 2 | 44.78 | 89.56 |
| O01OB170 | h | Oficial 1ª fontanero calefactor | 0.2 | 18.13 | 3.63 |
| O01OA030 | h | Oficial primera | 0.2 | 18.42 | 3.68 |
| WW00300 | u | Material complementario y piezas especiales | 4 | 0.55 | 2.20 |
| WW00400 | u | Pequeño material | 1 | 0.3 | 0.30 |
| %CI | % | Costes indirectos..(s/total) | 3.7 % | 99.37 | 3.68 |
| %MA | % | Medios auxiliares | 3 % | 103.05 | 3.09 |
|  |  | Total |  |  | 106.14 |

Claves: pieza, exterior, prefabricado, pesado, ligero, superficie, drenaje, gris, PVC, areno, canal, nivel, carga, rejilla, medio, material, especial, colocación, montaje, río, construcción, compacto, auxiliar

## 26.3.3 ESTRUCTURA
Importe: 6428.1

**5.6** u PÉRGOLAS APARCAMIENTOS
10 u × 642.81 = 6428.10
Pérgola para soporte de paneles solares en la zona de aparcamiento exterior y para la otra zona de aparcamientos
Compuesta por viga inclinada a base de perfil metálico (según fabricante) con acabado lacado color, cartelas de unión pilar-viga metálica (según fabricante), pilares metálicos para soporte de viga inclinada en pérgola a base de perfil (según fabricante), placas de anclaje, acabado superior de la pérgola a base de tramex de acero lacado color de 5cm de espesor con huecos de 10x10cm. Para la cimentación se hará una zapata de hormigón armado de 2 m de ancho y 0.5 m de canto, realizada in situ, armada con mallazo superior redondos del 12 cada 15 cm y mallazo inferior con redondos del 12 cada 15 cm, zunchos de atado de 30x30 con armado mediante 4 redondos del 12 y estribos de redondos del 8 cada 20 cm. Más capa de hormigón de limpieza de 10cm. Medida la unidad del conjunto terminado
NOTA:
- La pérgola a instalar será del tipo europa-prefabri modelo europa o equivalente.
- El acabado superior de la pérgola será mediante una solución de tramex de espesor 5 cm y dimensionado de la celda de 10x10cm.
- El dimensionado de los perfiles estructurales que actúan de soportes así como de vigas serán deteminados por la empresa instaladora teniendo en cuenta las solicitudes de carga previstas (peso paneles solares/ c. viento/ etc). A su vez, las dimensiones de las zapatas así como los armados serán determinados por la empresa instaladorea para garantizar la estabilidad del elemento.
- Las pérgolas serán instaladas en las zonas de aparcamiento, teniendo en cuenta que sobre el tramo sur de las mismas se instalarán paneles solares.
-Replanteo de las mismas deberá ser consensuado y aprobado por la dirección facultativa antes de su instalación.
Ver planos de proyecto.
Inluye todos los medios, materiales, elementos y herrajes necesarios para la construcción y ejecución de las mismas.

| Código | Ud | Descripción | Rendimiento | Precio | Importe |
|---|---|---|---|---|---|
| 2.3.1 | m3 | EXC.CIMIENTOS DE MUROS A MÁQUINA T. DISGREGADO I/T | 3 | 29.43 | 88.29 |
| 3.1.1 | m2 | CAPA DE HORMIGÓN DE LIMPIEZA 10 cm ESP. MEDIO VERTIDO GRUA | 0.5 | 7.79 | 3.90 |
| 3.3.1 | m3 | HORMIGÓN HA-25/P/40/IIa V.BOMBA CIM. MUROS | 2.5 | 160.48 | 401.20 |
| O01OB129 | h | Oficial 1ª metal (mano de obra) | 0.5 | 18.96 | 9.48 |
| O01OB140 | h | Ayudante cerrajero (mano de obra; 18/10/2018) | 0.5 | 16.43 | 8.22 |
| M07CG010 | h | Camión con grúa 6 t (maquinaria) | 0.2 | 42.89 | 8.58 |
| P03ALA320 | kg | Viga con acero lam.355 J0 con acab.especial (material) | 26 | 1.06 | 27.56 |
| P03ALA340 | kg | Estructura atornillada con acero lam.S355 J0 (material) | 4 | 1.91 | 7.64 |
| P03ALA330 | m2 | Chapa nervada forjado mixto (material) | 1.05 | 44.71 | 46.95 |
| %CI | % | Costes indirectos..(s/total) | 3.7 % | 601.82 | 22.27 |
| %MA | % | Medios auxiliares | 3 % | 624.09 | 18.72 |
|  |  | Total |  |  | 642.81 |

| Medición | Uds. | Parcial |
|---|---|---|
| aparcamientos | 10 | 10.00 |
| Total |  | 10 |

## 26.3.33 ALBAÑILERÍA
Importe: 1020.88

**E07WP030** m FORMACIÓN PELDAÑO PERFORADO 7cm MORTERO
21 m × 19.16 = 402.36
Formación de peldañeado de escalera con ladrillo cerámico hueco con ladrillo perforado tosco de 24x11,5x7 cm., recibido con mortero de cemento CEM II/B-P 32,5 N y arena de río tipo M-5, i/replanteo y limpieza. Medida la longitud intersección entre huella y tabica.

| Código | Ud | Descripción | Rendimiento | Precio | Importe |
|---|---|---|---|---|---|
| O01OA030 | h | Oficial primera | 0.45 | 18.42 | 8.29 |
| O01OA070 | h | Peón ordinario | 0.45 | 16.88 | 7.60 |
| P01LT020 | u | Ladrillo perforado tosco 24x11,5x7 cm | 25 | 0.06 | 1.50 |
| A02A080 | m3 | MORTERO CEMENTO M-5 | 0.01 | 55.44 | 0.55 |
| %CI | % | Costes indirectos..(s/total) | 3.7 % | 17.94 | 0.66 |
| %MA | % | Medios auxiliares | 3 % | 18.60 | 0.56 |
|  |  | Total |  |  | 19.16 |

| Medición | Uds. | Largo | Parcial |
|---|---|---|---|
| zona trasera | 14 | 1.5 | 21.00 |
| Total |  |  | 21 |

**6.41** ud AYUDA ALBAÑ. INST. FONTANE. ENERGIA SOLAR (30/08/2018)
0.1 ud × 1490.22 = 149.02
Ayuda de albañilería a instalación de fontanería, instalación de energía solar, incluyendo mano de obra en carga y descarga, materiales, apertura y tapado de rozas, recibidos, remates, accesorios y piezas especiales, i/p.p. de material auxiliar, limpieza y medios auxiliares. Medido por unidad del capítulo totalmente acabado.
NOTA:
- No se procederá a la ejecución de rozas o regolas hasta el visto bueno del replanteo por parte de la dirección facultativa y la propiedad. Nunca se realizarán rozas en muros de ladrillo estructurales según planos de estructuras. Previamente al tapado de la instalación el constructor realizará un reportaje fotográfico de las estancias que será entregado a la propiedad.

| Código | Ud | Descripción | Rendimiento | Precio | Importe |
|---|---|---|---|---|---|
| O01OA040 | h | Oficial segunda | 40 | 18 | 720.00 |
| O01OA070 | h | Peón ordinario | 40 | 16.88 | 675.20 |
| %CI | % | Costes indirectos..(s/total) | 3.7 % | 1395.20 | 51.62 |
| %MA | % | Medios auxiliares | 3 % | 1446.82 | 43.40 |
|  |  | Total |  |  | 1490.22 |

Claves: tapa, ayuda, vivienda, unifamiliar, mano, carga, albañil, material, roza, remate, especial, descarga, tubo, limpieza, medición, fontanería, alimentar, contador, fachada, accesorio, pieza, acometida, medio, auxiliar

| Medición | Uds. | Largo | Parcial |
|---|---|---|---|
| obra | 1 | 0.1 | 0.10 |
| Total |  |  | 0.1 |

**6.42** ud AYUDA ALBAÑ. INST. ELECTRICIDAD (30/08/2018)
0.1 ud × 2639.3 = 263.93
Ayuda de albañilería a instalación de electricidad incluyendo mano de obra en carga y descarga, materiales, apertura y tapado de rozas, recibidos, remates, i/p.p. material auxiliar, limpieza y medios auxiliares. Medido por unidad del capítulo totalmente acabado.
NOTA:
- No se procederá a la ejecución de rozas o regolas hasta el visto bueno del replanteo por parte de la dirección facultativa y la propiedad. Nunca se realizarán rozas en muros de ladrillo estructurales según planos de estructuras. Previamente al tapado de la instalación el constructor realizará un reportaje fotográfico de las estancias que será entregado a la propiedad.

| Código | Ud | Descripción | Rendimiento | Precio | Importe |
|---|---|---|---|---|---|
| O01OA030 | h | Oficial primera | 70 | 18.42 | 1289.40 |
| O01OA070 | h | Peón ordinario | 70 | 16.88 | 1181.60 |
| %CI | % | Costes indirectos..(s/total) | 3.7 % | 2471.00 | 91.43 |
| %MA | % | Medios auxiliares | 3 % | 2562.43 | 76.87 |
|  |  | Total |  |  | 2639.3 |

Claves: mano, descarga, caja, electricidad, unifamiliar, albañil, carga, roza, tapa, ayuda, vivienda, remate, tierra, línea, derivación, mando, contador, limpieza, fachada, individual, cuadro, medición, auxiliar, medio, protección, material, alimentar

| Medición | Uds. | Largo | Parcial |
|---|---|---|---|
| obra | 1 | 0.1 | 0.10 |
| Total |  |  | 0.1 |

**6.43** ud AYUDA ALBAÑ. INST. TELECOMUNICACIONES (30/08/2018)
0.1 ud × 1490.22 = 149.02
Ayuda de albañilería a instalación de telecomunicaciones incluyendo mano de obra en carga y descarga, materiales, apertura y tapado de rozas, recibidos, remates, canalizaciones y cuadros, limpieza y medios auxiliares. Medido por unidad del capítulo totalmente acabado.
NOTA:
- No se procederá a la ejecución de rozas o regolas hasta el visto bueno del replanteo por parte de la dirección facultativa y la propiedad. Nunca se realizarán rozas en muros de ladrillo estructurales según planos de estructuras. Previamente al tapado de la instalación el constructor realizará un reportaje fotográfico de las estancias que será entregado a la propiedad.

| Código | Ud | Descripción | Rendimiento | Precio | Importe |
|---|---|---|---|---|---|
| O01OA040 | h | Oficial segunda | 40 | 18 | 720.00 |
| O01OA070 | h | Peón ordinario | 40 | 16.88 | 675.20 |
| %CI | % | Costes indirectos..(s/total) | 3.7 % | 1395.20 | 51.62 |
| %MA | % | Medios auxiliares | 3 % | 1446.82 | 43.40 |
|  |  | Total |  |  | 1490.22 |

Claves: albañil, ayuda, descarga, carga, mano, vivienda, roza, tapa, auxiliar, medio, limpieza, unifamiliar, cuadro, material, canalización, remate

| Medición | Uds. | Largo | Parcial |
|---|---|---|---|
| obra | 1 | 0.1 | 0.10 |
| Total |  |  | 0.1 |

**6.46** ud AYUDA ALBAÑ. INST. CONTRAINCENDIOS (30/08/2018)
0.1 ud × 377.04 = 37.70
Ayuda de albañilería a la instalación contraincendios, incluyendo mano de obra en carga y descarga, materiales y todo lo necesario para el correcto montaje de esta instalación, recibidos, limpieza, remates y medios auxiliares. Medido por unidad del capítulo totalmente acabado.
NOTA:
- No se procederá a la ejecución de rozas o regolas hasta el visto bueno del replanteo por parte de la dirección facultativa y la propiedad. Nunca se realizarán rozas en muros de ladrillo estructurales según planos de estructuras. Previamente al tapado de la instalación el constructor realizará un reportaje fotográfico de las estancias que será entregado a la propiedad.

| Código | Ud | Descripción | Rendimiento | Precio | Importe |
|---|---|---|---|---|---|
| O01OA030 | h | Oficial primera | 10 | 18.42 | 184.20 |
| O01OA070 | h | Peón ordinario | 10 | 16.88 | 168.80 |
| %CI | % | Costes indirectos..(s/total) | 3.7 % | 353.00 | 13.06 |
| %MA | % | Medios auxiliares | 3 % | 366.06 | 10.98 |
|  |  | Total |  |  | 377.04 |

| Medición | Uds. | Largo | Parcial |
|---|---|---|---|
| obra | 1 | 0.1 | 0.10 |
| Total |  |  | 0.1 |

**6.48** ud AYUDA ALBAÑ. INST. SANEAMIENTO (30/08/2018)
0.1 ud × 188.52 = 18.85
Ayuda de albañilería a la instalación de saneamiento en todas sus formas, enterradas, colgadas y embebidas, incluyendo mano de obra en carga y descarga, materiales y todo lo necesario para el correcto montaje de esta instalación, recibidos, limpieza, remates y medios auxiliares. Medido por unidad del capítulo totalmente acabado.
NOTA:
- No se procederá a la ejecución de rozas o regolas hasta el visto bueno del replanteo por parte de la dirección facultativa y la propiedad. Nunca se realizarán rozas en muros de ladrillo estructurales según planos de estructuras. Previamente al tapado de la instalación el constructor realizará un reportaje fotográfico de las estancias que será entregado a la propiedad.

| Código | Ud | Descripción | Rendimiento | Precio | Importe |
|---|---|---|---|---|---|
| O01OA030 | h | Oficial primera | 5 | 18.42 | 92.10 |
| O01OA050 | h | Ayudante (mano de obra; 17/10/2018) | 5 | 16.88 | 84.40 |
| %CI | % | Costes indirectos..(s/total) | 3.7 % | 176.50 | 6.53 |
| %MA | % | Medios auxiliares | 3 % | 183.03 | 5.49 |
|  |  | Total |  |  | 188.52 |

| Medición | Uds. | Largo | Parcial |
|---|---|---|---|
| obra | 1 | 0.1 | 0.10 |
| Total |  |  | 0.1 |

## 26.4.4 REVESTIMIENTOS
Importe: 30336.74

**26.4.9** m2 ENFOSC. MAESTR.-FRATAS. M-15 VER. COLOR BLANCO EXT (R8) (12/01/2011)
110.35 m2 × 20.92 = 2308.52
Enfoscado proyectado, maestreado y fratasado con mortero de cemento blanco, CEM II/B-M 32,5 R y arena de río (M-15) en paramentos verticales de 20 mm. de espesor, aplicación previa de puente de unión de alta adherencia, incluido en el precio, i/regleado, sacado de aristas y rincones con maestras cada 3 m. y andamiaje (hasta 10 m de altura). Según RC-08. Medida la superficie ejecutada.

| Código | Ud | Descripción | Rendimiento | Precio | Importe |
|---|---|---|---|---|---|
| O01OA030 | h | Oficial primera | 0.33 | 18.42 | 6.08 |
| O01OA050 | h | Ayudante | 0.33 | 16.88 | 5.57 |
| P04RR140 | kg | Mortero revoco CSIV-W1 Blanco (material; 12/01/2011) | 1.95 | 1.27 | 2.48 |
| P04RW030 | m2 | MALLA MORTERO (material; 19/10/2018) | 0.25 | 2.27 | 0.57 |
| P04RW032 | kg | Puente de unión alta densidad (material; 19/10/2018) | 0.25 | 19.5 | 4.88 |
| %CI | % | Costes indirectos..(s/total) | 3.7 % | 19.58 | 0.72 |
| %MA | % | Medios auxiliares | 3 % | 20.30 | 0.61 |
|  |  | Total |  |  | 20.92 |

| Medición | Uds. | Largo | Alto | Parcial |
|---|---|---|---|---|
| calle | 1 | 11 | 0.2 | 2.20 |
|  | 1 | 19.7 | 2.1 | 41.37 |
|  | 1 | 18.55 | 3.6 | 66.78 |
| Total |  |  |  | 110.35 |

**10.5** m2 SOL.GRES PORCELÁNICO ANTIDESL. 31x31 (S6) CLASE III
300 m2 × 23.71 = 7113.00
Solado de gres esmaltado antideslzante clase III, formato 31x31 cm o equivalente, modelo a elegir por la dirección facultativa. Suministro y ejecución de recubrimiento cerámico mediante el método de colocación en capa gruesa de baldosa de gres esmaltado recibido con mortero de cemento, color a elegir por la DF, para juntas de 2 a 15 mm. Incluso crucetas de PVC, formación de juntas perimetrales continuas, de anchura no menor de 5 mm, en los límites con paredes, pilares exentos y elevaciones de nivel y, en su caso, juntas de partición y juntas estructurales o de dilatación existentes en el soporte. Según NTE-RSR. Incluso limpieza y comprobación del grado de humedad de la base. Replanteo de niveles. Replanteo de la disposición de las baldosas y juntas de movimiento. Recibido con mortero. Colocación de las crucetas. Relleno de las juntas de movimiento. Rejuntado. Eliminación y limpieza del material sobrante. Limpieza inicial del pavimento al finalizar la obra. Medida la superficie ejecutada

| Código | Ud | Descripción | Rendimiento | Precio | Importe |
|---|---|---|---|---|---|
| O01OB090 | h | Oficial solador, alicatador (mano de obra; 16/10/2018) | 0.35 | 17.54 | 6.14 |
| O01OB100 | h | Ayudante solador, alicatador (mano de obra; 16/10/2018) | 0.35 | 16.43 | 5.75 |
| P08EPG042 | m2 | Bald.gres prensado 31x31 cm antideslizante Clase III (material; 17/10/2018) | 1.05 | 8 | 8.40 |
| A02A080 | m3 | MORTERO CEMENTO M-5 | 0.03 | 55.44 | 1.66 |
| P01FJ016 | t | M.int/ext.ceram. junta fina bl. CG1 (material) | 0.001 | 254.92 | 0.25 |
| %CI | % | Costes indirectos..(s/total) | 3.7 % | 22.20 | 0.82 |
| %MA | % | Medios auxiliares | 3 % | 23.02 | 0.69 |
|  |  | Total |  |  | 23.71 |

Claves: porcelana, flexible, blanco, rodapié, pata, junta, tapajunta, color, ácido, baldosa, construcción, solado, transporte, gres, adhesivo, resistencia

| Medición | Uds. | Ancho | Parcial |
|---|---|---|---|
| zona trasera | 1 | 300 | 300.00 |
| Total |  |  | 300 |

**10.21N** m2 PELDAÑO DE GRES ANTIDESL. CLASE III EXTERIOR
47.8 m2 × 27 = 1290.60
Pavimento de escalera. Solado de baldosa de gres esmaltado antideslizante 3 según DB-SUA CTE. color a definir por la D.F., recibido con adhesivo según fabricante. Los peldaños, tanto las huellas como las tabicas, se ejecutarán con piezas especiales de escalón. Incluirán bocel. La DF deberá dar el visto bueno al replanteo del despiece de la solería con anterioridad a su ejecución. Medida la longitud intersección entre huella y tabica.

| Código | Ud | Descripción | Rendimiento | Precio | Importe |
|---|---|---|---|---|---|
| O01OB090 | h | Oficial solador, alicatador | 0.35 | 17.54 | 6.14 |
| O01OB100 | h | Ayudante solador, alicatador | 0.35 | 16.43 | 5.75 |
| P08EPP181 | m | Peldaño gres porcel. esmalt.33,3x35 cm Clase III (material; 20/10/2018) | 1.05 | 7 | 7.35 |
| P08EPP190 | m | Contrah.gres porcel.esmalt.11,5 cm de una pieza (material; 20/10/2018) | 1.05 | 1.75 | 1.84 |
| P08EPP451 | u | Rodapié o zanquin gres porcelánico 80x10 (material; 20/10/2018) | 1 | 2 | 2.00 |
| P01FA050 | kg | Adhesivo in.t/ext. C2TE S1 blanco (material) | 1.9 | 0.84 | 1.60 |
| P01FJ006 | kg | Junta cementosa mej. color 2-15 mm CG2 (material) | 0.55 | 1.07 | 0.59 |
| %CI | % | Costes indirectos..(s/total) | 3.7 % | 25.27 | 0.93 |
| %MA | % | Medios auxiliares | 3 % | 26.20 | 0.79 |
|  |  | Total |  |  | 27 |

| Medición | Uds. | Largo | Parcial |
|---|---|---|---|
| zona trasera | 14 | 1.5 | 21.00 |
| acceso desde calle | 4 | 6.7 | 26.80 |
| Total |  |  | 47.8 |

**10.13** m PELDAÑEADO TRAVIESAS MADERA (S13)
16.5 m × 41.68 = 687.72
Peldaños de escalera realizados con traviesas de madera para exterior dispuestas sobre talud de tierra. Incluye todos los medios y materiales necesarios para su total y correcta ejecución. Medida la longitud intersección entre huella y tabica.

| Código | Ud | Descripción | Rendimiento | Precio | Importe |
|---|---|---|---|---|---|
| O01OA030 | h | Oficial primera | 0.6 | 18.42 | 11.052 |
| O01OA070 | h | Peón ordinario | 0.6 | 16.88 | 10.128 |
| P01AA020 | m3 | Arena de río 0/6 mm | 0.04 | 10.06 | 0.402 |
| P01HM010 | m3 | Hormigón HM-20/P/20/I central | 0.03 | 54.45 | 1.634 |
| P01EW610 | u | Traviesa FC usad.selec.265x20x15 (material) | 1 | 15.67 | 15.670 |
| P01DW090 | u | Pequeño material (material) | 0.1 | 1.35 | 0.135 |
| %CI | % | Costes indirectos..(s/total) | 3.7 % | 39.021 | 1.444 |
| %MA | % | Medios auxiliares | 3 % | 40.465 | 1.214 |
|  |  | Total |  |  | 41.68 |

| Medición | Uds. | Largo | Parcial |
|---|---|---|---|
| paso a parking | 11 | 1.5 | 16.50 |
| Total |  |  | 16.5 |

**10.10** m2 PAVIMENTO HORMIGÓN IMPRESO (S7)
550 m2 × 25.11 = 13810.50
Pavimento de hormigón impreso de 15 cm de espesor, mallazo de 8 mm de 15x15cm, fibra de polipropileno para evitar microfisuras. Acabado final con resina acrílica antideslizante hasta lograr clase III SEGÚN CTE DB-SU. Color arena, similar a la piedra caliza utilizada en el proyecto. Dibujo de la impresión del hormigón a elegir por la DF previa presentación de catálogo. Colocación, extendido y alisado de hormigón, aplicación del endurecedor coloreado. Texturado del hormigón a elegir por la D.F. y aplicación de resina de acabado. Corte de juntas de dilatación/retracción y limpieza del hormigón con máquina de agua de alta presión. Medida la superficie ejecutada

| Código | Ud | Descripción | Rendimiento | Precio | Importe |
|---|---|---|---|---|---|
| O01OA030 | h | Oficial primera | 0.085 | 18.42 | 1.57 |
| O01OA050 | h | Ayudante | 0.085 | 16.88 | 1.43 |
| O01OA070 | h | Peón ordinario | 0.085 | 16.88 | 1.43 |
| E04SEH060 | m3 | HORMIGÓN HA-25/P/20/I V.MANUAL SOLERA (15/10/2018) | 0.15 | 84.24 | 12.64 |
| E04VG050 | m3 | VERTIDO GRÚA HORMIGÓN EN SOLERAS | 0.15 | 21.34 | 3.20 |
| P08CT050 | kg | Liquido de curado 130 (material) | 0.15 | 2.36 | 0.35 |
| P08FR100 | m | Sellado de juntas 4 mm (material) | 0.3 | 5.88 | 1.76 |
| P01DW280 | kg | Fibra polipropileno (material) | 0.1 | 11.26 | 1.13 |
| %CI | % | Costes indirectos..(s/total) | 3.7 % | 23.51 | 0.87 |
| %MA | % | Medios auxiliares | 3 % | 24.38 | 0.73 |
|  |  | Total |  |  | 25.11 |

Claves: pavimentación, alto, junta, limpieza, máquina, agua, construcción, impreso, presión, resina, alisador, aplicación, coloreado, textura, hormigón, corte, colocación

| Medición | Uds. | Ancho | Parcial |
|---|---|---|---|
| parte trasera exterior sótano y aparcamientos | 1 | 550 | 550.00 |
| Total |  |  | 550 |

**10.11** m2 AGLOMERADO BITUMINOSO 5 CM DE ESPESOR (S8)
80 m2 × 64.08 = 5126.40
Reposición de aglomerado bituminoso en aquella franja de la calzada que se haya visto afectada para poder llevar a cabo la excavación. La reposición del pavimento asfáltico se hará con un espesor mínimo de 5cm en MCB TIPO AC-16 SURF S. Incluye todos los medios y materiales necesarios para su ejecución. Medida la superficie ejecutada

| Código | Ud | Descripción | Rendimiento | Precio | Importe |
|---|---|---|---|---|---|
| U03VC050 | t | M.B.C. TIPO AC-16 SURF 50/70 S DESGASTE ÁNGELES<30 | 0.12 | 54.58 | 6.55 |
| U03RA060 | m2 | RIEGO DE ADHERENCIA ECR-1 | 1 | 0.3 | 0.30 |
| U03VC125 | t | FILLER CALIZO EN M.B.C. | 0.007 | 58.87 | 0.41 |
| U03VC100 | t | BETÚN ASFÁLTICO B 60/70 EN M.B.C | 0.006 | 454.36 | 2.73 |
| AD | u | ADAPATACION DE SUELO EXISTENTE (material; 13/09/2018) | 1 | 50 | 50.00 |
| %CI | % | Costes indirectos..(s/total) | 3.7 % | 59.99 | 2.22 |
| %MA | % | Medios auxiliares | 3 % | 62.21 | 1.87 |
|  |  | Total |  |  | 64.08 |

| Medición | Uds. | Ancho | Parcial |
|---|---|---|---|
| zona exterior calle | 1 | 80 | 80.00 |
| Total |  |  | 80 |

## 26.10.11 CERRAJERÍA Y ALUMINIO
Importe: 10992.95

**13.371** m2 VALLA DE ALUMINIO CON CHAPA PERFORADA (BE-1/BE-2) (05/03/2015)
32.94 m2 × 120.92 = 3983.10
Valla formada por cercos exteriores de perfilles de aluminio de 60x60x35mm con acabado lacado color a adefinir por la D.F. Con placa de anclaje para fijación del vallado al suelo. Chapa perforada de acabado aluminio lacado color a definir por la D.F. Las perforaciones serán cuadradas (ver la imagen de ejemplo adjunta en los planos de carpintería). Puerta de doble hoja abatible con cerradura, formada por perfiles y hoja de chapa perforada acabado alumino lacado. Incorporará cerradura. Incluye partes de valla fijas. La dimensión se debe confirmar en obra según maquinaria a instalar en el interior. Ver plano de carpintería. Incluidos todos los medios, materiales y herrajes necesarios para su completa instalación y ejecución. Ver planos de carpintería. Se incluirá puerta donde se indique en proyecto. Medida la superficie en alzado de la valla instalada.
Para el criterio de medición, se seguirá lo indicado en la NTE.

| Código | Ud | Descripción | Rendimiento | Precio | Importe |
|---|---|---|---|---|---|
| O01OB130 | h | Oficial 1ª cerrajero (mano de obra; 18/10/2018) | 0.25 | 17.54 | 4.39 |
| O01OB140 | h | Ayudante cerrajero | 0.25 | 16.43 | 4.11 |
| P12PW010 | m | Premarco acero galvanizado (material; 20/10/2018) | 0.15 | 3.11 | 0.47 |
| P12A75ca1 | u | Valla de.al.lacado. ccon chapa perforada s/ detalle (material; 05/03/2015) | 1 | 104.24 | 104.24 |
| %CI | % | Costes indirectos..(s/total) | 3.7 % | 113.21 | 4.19 |
| %MA | % | Medios auxiliares | 3 % | 117.40 | 3.52 |
|  |  | Total |  |  | 120.92 |

| Medición | Uds. | Largo | Alto | Parcial |
|---|---|---|---|---|
| BE1 | 1 | 6.6 | 1.8 | 11.88 |
|  | 1 | 4.9 | 1.8 | 8.82 |
| BE2 | 2 | 3.4 | 1.8 | 12.24 |
| Total |  |  |  | 32.94 |

**13.40** m VALLA MALLA ELECTROSOLDADA GALVANIZADA (BE-3)
22.5 m × 32.96 = 741.60
Cerramiento de parcela formado por panel de malla electrosoldada, de 50x50 mm de paso de malla y 4 mm de diámetro, acabado galvanizado, con bastidor de perfil hueco de acero galvanizado de sección 20x20x1,5 mm y postes de tubo rectangular de acero galvanizado, de 40x40x1,5 mm y altura 1,80 m. i/p.p. de placas de anclaje de acero galvanizado para montaje en suelo, completamente montada. Medida la unidad instalada.

| Código | Ud | Descripción | Rendimiento | Precio | Importe |
|---|---|---|---|---|---|
| O01OA070 | h | Peón ordinario | 0.101 | 16.88 | 1.70 |
| P01HA470 | m3 | Horm.HA-25/AC/12/IIa Agilia Ciment.central (material) | 0.015 | 99.54 | 1.49 |
| O01OB130 | h | Oficial 1ª cerrajero | 0.303 | 17.54 | 5.31 |
| O01OB140 | h | Ayudante cerrajero | 0.303 | 16.43 | 4.98 |
| P13VE040 | m2 | Malla elec.a/galv.cal.25x25/1,60 (material) | 2.1 | 6.1 | 12.81 |
| P13TT090 | m | Tubo cuadrado 60x60x1,5 mm (material; 25/10/2013) | 0.25 | 3.29 | 0.82 |
| P13TT100 | m | Tubo cuadrado 25x25x1,5 mm (material; 25/10/2013) | 3 | 1.25 | 3.75 |
| %CI | % | Costes indirectos..(s/total) | 3.7 % | 30.86 | 1.14 |
| %MA | % | Medios auxiliares | 3 % | 32.00 | 0.96 |
|  |  | Total |  |  | 32.96 |

| Medición | Uds. | Largo | Parcial |
|---|---|---|---|
| BE-3 | 1 | 22.5 | 22.50 |
| Total |  |  | 22.5 |

**C1301** u PUERTA DE REGISTRO ACERO GALVANIZADO PARA REV (PI-1) (30/08/2018)
1 u × 115.8 = 115.80
Puerta de registro para instalaciones, de acero galvanizado de una hoja, de medidas según planos de carpintería, con cerradura homologada para revestir con el mismo acabado de fachada, instalada en obra. Medida la unidad instalada.

| Código | Ud | Descripción | Rendimiento | Precio | Importe |
|---|---|---|---|---|---|
| PT26RPA014AC | u | Puerta de registro de acero para revestir (material; 18/10/2018) | 1 | 94.83 | 94.83 |
| O01OB130 | h | Oficial 1ª cerrajero | 0.4 | 17.54 | 7.02 |
| O01OB140 | h | Ayudante cerrajero | 0.4 | 16.43 | 6.57 |
| %CI | % | Costes indirectos..(s/total) | 3.7 % | 108.42 | 4.01 |
| %MA | % | Medios auxiliares | 3 % | 112.43 | 3.37 |
|  |  | Total |  |  | 115.8 |

| Medición | Uds. | Parcial |
|---|---|---|
| Electricidad | 1 | 1.00 |
| Total |  | 1 |

**C1302** u PUERTA DE REGISTRO ACERO GALVANIZADO PINTADO (PI-2) (30/08/2018)
1 u × 142.69 = 142.69
Puerta de registro para instalaciones, de acero galvanizado de una hoja, de medidas según planos de carpintería, con cerradura homologada para revestir con el mismo acabado de fachada, instalada en obra. Medida la unidad instalada.

| Código | Ud | Descripción | Rendimiento | Precio | Importe |
|---|---|---|---|---|---|
| PT26RPA014AB | u | Puerta de acero galvanizado pintado (material; 18/10/2018) | 1 | 120 | 120.00 |
| O01OB130 | h | Oficial 1ª cerrajero | 0.4 | 17.54 | 7.02 |
| O01OB140 | h | Ayudante cerrajero | 0.4 | 16.43 | 6.57 |
| %CI | % | Costes indirectos..(s/total) | 3.7 % | 133.59 | 4.94 |
| %MA | % | Medios auxiliares | 3 % | 138.53 | 4.16 |
|  |  | Total |  |  | 142.69 |

| Medición | Uds. | Parcial |
|---|---|---|
| Fontanería | 1 | 1.00 |
| Total |  | 1 |

**13.36** m VALLA EXTERIOR 210 ALTURA (PE-1) (30/08/2018)
6.05 m × 164.52 = 995.35
Valla exterior compuesta por perfiles rectagulares verticales de acero. Para los perfiles del cerco se usarán perfiles de 7x1.5cm, y para los perfiles interiores del cerco se usarán perfiles rectangulares de 7x0.8cm, con una separación entre ellos de 10cm., altura de 2.10m. Acabado en pintura, se instalarán todos los elementos auxiliares necesarios para fijar la misma a la obra, Incluidos todos los medios, materiales y herrajes necesarios para su completa instalación y ejecución. Ver planos de carpintería. Medida la longitud en planta instalada

| Código | Ud | Descripción | Rendimiento | Precio | Importe |
|---|---|---|---|---|---|
| O01OA030 | h | Oficial primera | 0.252 | 18.42 | 4.64 |
| O01OA070 | h | Peón ordinario | 0.252 | 16.88 | 4.25 |
| O01OB130 | h | Oficial 1ª cerrajero | 0.252 | 17.54 | 4.42 |
| O01OB140 | h | Ayudante cerrajero | 0.252 | 16.43 | 4.14 |
| PT26AAE015B | m | Verja modular s/planos pintada h=2,10 (material; 18/10/2018) | 1 | 136.58 | 136.58 |
| %CI | % | Costes indirectos..(s/total) | 3.7 % | 154.03 | 5.70 |
| %MA | % | Medios auxiliares | 3 % | 159.73 | 4.79 |
|  |  | Total |  |  | 164.52 |

| Medición | Uds. | Largo | Parcial |
|---|---|---|---|
| PE1 | 1 | 6.05 | 6.05 |
| Total |  |  | 6.05 |

**13.37** u PUERTA CORREDERA DE ACCESO A PARCELA (PE-1)
1 u × 5014.41 = 5014.41
Una hoja corredera automática de 6.04 m igual a la valla exterior compuesta por perfiles rectagulares verticales de acero. Para los perfiles del cerco se usarán perfiles de 7x1.5cm, y para los perfiles interiores del cerco se usarán perfiles rectangulares de 7x0.8cm, con una separación entre ellos de 10cm., altura de 2.10m. Acabado en pintura. La apertura de estas puertas irá conectada a un portero automático. Incluye perfil laminar en "U" para cierre de puerta corredera y motor para la puerta corredera. Junto con la puerta se instalarán todos los elementos auxiliares necesarios para fijar la misma a la obra y dejar la puerta totalmente funcionando: Perfil en "U" para tope de puerta, guías de la puerta en el suelo, perfiles con rodamientos para estabilización de la puerta en su recorrido, etc. Incluidos todos los medios, materiales y herrajes necesarios para su completa instala. Medida la unidad instalada

| Código | Ud | Descripción | Rendimiento | Precio | Importe |
|---|---|---|---|---|---|
| O01OA030 | h | Oficial primera | 5.546 | 18.42 | 102.16 |
| O01OA070 | h | Peón ordinario | 6.051 | 16.88 | 102.14 |
| P01HA470 | m3 | Horm.HA-25/AC/12/IIa Agilia Ciment.central | 0.15 | 99.54 | 14.93 |
| PT26VPC010F | m2 | Puerta cancela, guías, ruedas rodamiento, herrajes (material; 18/10/2018) | 12 | 275.62 | 3307.44 |
| O01OB130 | h | Oficial 1ª cerrajero | 2.017 | 17.54 | 35.38 |
| O01OB140 | h | Ayudante cerrajero | 2.017 | 16.43 | 33.14 |
| P13CM050 | u | Equipo automát.p.correder.rod. (material; 18/10/2018) | 1 | 475 | 475.00 |
| P13CX050 | u | Pulsador interior abrir-cerrar (material; 26/10/2013) | 1 | 28.42 | 28.42 |
| P13CX200 | u | Cuadro de maniobra (material; 26/10/2013) | 1 | 278.62 | 278.62 |
| P13CX180 | u | Receptor monocanal (material; 26/10/2013) | 1 | 82.05 | 82.05 |
| P13CX160 | u | Emisor bicanal micro (material; 26/10/2013) | 1 | 42.8 | 42.80 |
| P13CS030 | u | Fotocélula doble aliment. 50 m (material; 26/10/2013) | 1 | 192.58 | 192.58 |
| %CI | % | Costes indirectos..(s/total) | 3.7 % | 4694.66 | 173.70 |
| %MA | % | Medios auxiliares | 3 % | 4868.36 | 146.05 |
|  |  | Total |  |  | 5014.41 |

| Medición | Uds. | Parcial |
|---|---|---|
| PE-1 | 1 | 1.00 |
| Total |  | 1 |

## 26.10.12 FONTANERÍA
Importe: 1695.14

**14.1** u ACOMETIDA DN30 Ø50 TUBERÍA PAD
1 u × 847.57 = 847.57
Acometida a la red general municipal de agua DN30 mm, con la longitud necesaria, realizada con tubo de polietileno de 50 mm de diámetro nominal de alta densidad, PAD, con collarín de toma de P.P., derivación a 3/4", codo de latón, enlace recto de polipropileno, llave de esfera latón roscar de 3/4", i/p.p. de piezas especiales y accesorios, terminada y funcionando, s/CTE-HS-4. Medida la unidad terminada, probada y funcionando.
NOTA:
- El punto de conexión a la red de abastecimiento municipal será el indicado por la compañía suministradora. Se incluirá la ejecución de la nueva acometida para el edificio, así como el tramo de instalación por la vía pública necesario hasta conectar la el armario del contador totalizador situado en el cerramiento de la fachada con el punto de conexión determinado por la compañía suministradora. La instalación se ejecutará según directrices de la compañía suministradora, incluyendo las arquetas, registros y demás elementos que ésta indique. Para la reposición del acerado y tramos de la calzada, se seguirán las instrucciones y detalles de pavimentación exigidos por el departamento de infraestructuras del ayuntamiento.
- La acometida irá envainada en tubo de pvc en todo su recorrido hasta el armario del contador totalizador.

| Código | Ud | Descripción | Rendimiento | Precio | Importe |
|---|---|---|---|---|---|
| ACOMFONT | u | ACOMETIDA DE FONTANERIA (material; 04/10/2018) | 1 | 250.86 | 250.86 |
| E02ESA020 | m3 | EXCAVACIÓN ZANJA SANEAMIENTO Y RELLENO POST. T.DURO A MANO | 7.2 | 61.48 | 442.66 |
| ASFACER | ud | REPOSICION DE ASFALTO O ACERADO | 1 | 100 | 100.00 |
| %CI | % | Costes indirectos..(s/total) | 3.7 % | 793.52 | 29.36 |
| %MA | % | Medios auxiliares | 3 % | 822.88 | 24.69 |
|  |  | Total |  |  | 847.57 |

Claves: toma, enlace, red, acometida, máximo, tubo, diámetro, alto, collarín, agua, polietileno, densidad, esfera, derivación, accesorio, llave, latón, rosca, pieza, especial, terminación, codo, construcción, polipropileno

| Medición | Uds. | Parcial |
|---|---|---|
| Agua | 1 | 1.00 |
| Total |  | 1 |

**14.11** u ACOMETIDA DN30 Ø25 TUBERÍA PAD
1 u × 847.57 = 847.57

| Código | Ud | Descripción | Rendimiento | Precio | Importe |
|---|---|---|---|---|---|
| ACOMFONT | u | ACOMETIDA DE FONTANERIA | 1 | 250.86 | 250.86 |
| E02ESA020 | m3 | EXCAVACIÓN ZANJA SANEAMIENTO Y RELLENO POST. T.DURO A MANO | 7.2 | 61.48 | 442.66 |
| ASFACER | ud | REPOSICION DE ASFALTO O ACERADO | 1 | 100 | 100.00 |
| %CI | % | Costes indirectos..(s/total) | 3.7 % | 793.52 | 29.36 |
| %MA | % | Medios auxiliares | 3 % | 822.88 | 24.69 |
|  |  | Total |  |  | 847.57 |

| Medición | Uds. | Parcial |
|---|---|---|
| CPI | 1 | 1.00 |
| Total |  | 1 |

## 26.9.9 ELECTRICIDAD (05/03/2015)
Importe: 1173.14

**17.3** ud ACOMETIDA AÉREA AL EDIFICIO (05/03/2015)
1 ud × 1073.82 = 1073.82
Acometida de electricidad para el edificio aerea, desde el punto de toma hasta la caja general de protección, realizada según normas e instrucciones de la compañía suministradora, trifásica posada sobre fachada, formada por conductores de aluminio aislados con polietileno reticulado (XLPE), en haz de espiral RZ Al 3x95/54,6mm², con aislamiento 0,6/1Kv, fijada a la fachada mediante abrazadera de acero con tornillo autoroscante plastificada resistente a las acciones de la intemperie. Totalmente instalado y conexionado; según REBT, ITC-BT-11 e ITC-BT-06. Unidad totalmente terminada y ejecutada.
Para el criterio de medición, se seguirá lo indicado en la NTE.
NOTA:
- La acometida será aérea
- El punto de conexión a la red eléctrica pública será el indicado por la compañía suministradora. Se incluirá la ejecución de la nueva acometida para el edificio, así como el tramo de instalación por la vía pública necesario hasta conectar la c.g.p. del edificio con el punto de enganche determinado por la compañía suministradora. La instalación se ejecutará según directrices de la compañía suministradora, incluyendo las arquetas y registros que ésta indique. Para la reposición del acerado y tramos de la calzada, se seguirán las instrucciones y detalles de pavimentación exigidos por el departamento de infraestructuras del ayuntamiento.

| Código | Ud | Descripción | Rendimiento | Precio | Importe |
|---|---|---|---|---|---|
| O01OB200 | h | Oficial 1ª electricista (mano de obra; 20/10/2018) | 16 | 18.5 | 296.00 |
| O01OB210 | h | Oficial 2ª electricista (mano de obra; 15/09/2018) | 16 | 18.01 | 288.16 |
| P15AJ070 | m | Cond. RZ Al 0,6/1kV.3x95/54,6mm2 (material; 05/03/2015) | 30 | 12.41 | 372.30 |
| P15AH395 | u | Abrazadera acero c/tornillo autorroscante SAF-25 (material; 05/03/2015) | 90 | 0.54 | 48.60 |
| P15AH430 | u | Pequeño material para instalación (material; 05/03/2015) | 0.2 | 1.4 | 0.28 |
| %CI | % | Costes indirectos..(s/total) | 3.7 % | 1005.34 | 37.20 |
| %MA | % | Medios auxiliares | 3 % | 1042.54 | 31.28 |
|  |  | Total |  |  | 1073.82 |

| Medición | Uds. | Parcial |
|---|---|---|
| edificio | 1 | 1.00 |
| Total |  | 1 |

**17.49** u B.ENCH. ESTANCA 10/16A BIPOLAR TT LAT. (05/03/2015)
4 u × 24.83 = 99.32
Base de enchufe estanca con toma de tierra lateral realizada con 3 conductores de cobre flexible de 2,5 mm2, aislamiento tipo H07Z1-KA(AS) Cca-s1b,d1,a1 de PVC, tensión asignada 450/750 V, en sistema monofásico (fase neutro y tierra) no propagador de incendio y con emisión de humos y opacidad reducida tubo H de PVC corrugado de M 20/gp5 de 20 mm de diámetro, incluyendo caja de registro, caja de mecanismo universal con tornillos, base de enchufe Hager cubyko sistema schuko 10-16 A (II+t.)Simon 82, instalado.
Para el criterio de medición, se seguirá lo indicado en la NTE.

| Código | Ud | Descripción | Rendimiento | Precio | Importe |
|---|---|---|---|---|---|
| O01OB200 | h | Oficial 1ª electricista | 0.5 | 18.5 | 9.25 |
| P15GB010 | m | Tubo PVC corrugado M 16/gp5 (material; 20/10/2018) | 3.03 | 0.16 | 0.48 |
| P15GA020 | m | Cond. H07V-K 750V 1x2,5 mm2 Cu (material; 05/03/2015) | 9 | 0.55 | 4.95 |
| P15HF091 | ud | Base ench. schuco estanca (material; 20/10/2018) | 1 | 8.27 | 8.27 |
| WW00400 | u | Pequeño material | 1 | 0.3 | 0.30 |
| %CI | % | Costes indirectos..(s/total) | 3.7 % | 23.25 | 0.86 |
| %MA | % | Medios auxiliares | 3 % | 24.11 | 0.72 |
|  |  | Total |  |  | 24.83 |

| Medición | Uds. | Parcial |
|---|---|---|
| Exterior | 4 | 4.00 |
| Total |  | 4 |

## 26.5.5 ILUMINACIÓN
Importe: 2442.15

**19.18** u PUNTO DE LUZ CON LUMINARIA INCLUIDA TIPO BOLARDO
6 u × 108.84 = 653.04
Baliza decorativa de 480 mm de altura, columna policarbonato libre de PVC y de mercurio en color negro o verde, cierre de ABS y lama de acero en blanco, grado de protección IP54 - IK08 / Clase II, según UNE-EN60598 y EN-50102; equipado con módulo LED de 2000 lm y un consumo de 31W, temperatura de color 3000K, driver integrado; para iluminación de jardín y exteriores. Con marcado CE según Reglamento (UE) 305/201. Instalado, incluyendo replanteo, accesorios de anclaje, tornillo antivandalismo, y conexionado. Medida la unidad instalada, probada y funcionando.
NOTA:
- La potencia y el flujo lumínico de las lámparas leds a incorporar en las luminarias serán las adecuadas a determinar por el instalador para asegurar la correcta iluminación d ela zona así como su uniformidad.

| Código | Ud | Descripción | Rendimiento | Precio | Importe |
|---|---|---|---|---|---|
| O01OB200 | h | Oficial 1ª electricista | 0.3 | 18.5 | 5.55 |
| P16AG160 | u | Baliza exterior decorativa LED H=480mm (material; 21/10/2018) | 1 | 95 | 95.00 |
| P01DW090 | u | Pequeño material | 1 | 1.35 | 1.35 |
| %CI | % | Costes indirectos..(s/total) | 3.7 % | 101.90 | 3.77 |
| %MA | % | Medios auxiliares | 3 % | 105.67 | 3.17 |
|  |  | Total |  |  | 108.84 |

| Medición | Uds. | Parcial |
|---|---|---|
| baja exterior | 6 | 6.00 |
| Total |  | 6 |

**19.19** u PUNTO DE LUZ CON LUMINARIA TIPO BALIZA EMPOTRADA
9 u × 146.23 = 1316.07
Punto luz con luminaria incluída tipo baliza para empotrar en el suelo pisable con lámpara led. Medida la unidad instalada, probada y funcionando.
NOTA:
- La potencia y el flujo lumínico de las lámparas leds a incorporar en las luminarias serán las adecuadas a determinar por el instalador para asegurar la correcta iluminación d ela zona así como su uniformidad.

| Código | Ud | Descripción | Rendimiento | Precio | Importe |
|---|---|---|---|---|---|
| O01OB200 | h | Oficial 1ª electricista | 0.3 | 18.5 | 5.55 |
| P16AF211 | u | Luminaria plana pisable LED (material; 21/10/2018) | 1 | 130 | 130.00 |
| P01DW090 | u | Pequeño material | 1 | 1.35 | 1.35 |
| %CI | % | Costes indirectos..(s/total) | 3.7 % | 136.90 | 5.07 |
| %MA | % | Medios auxiliares | 3 % | 141.97 | 4.26 |
|  |  | Total |  |  | 146.23 |

| Medición | Uds. | Parcial |
|---|---|---|
| exterior | 9 | 9.00 |
| Total |  | 9 |

**19.20** u LUMINARIA APLIQUE ESTANCO PARA EXTERIOR
12 u × 39.42 = 473.04
Luminaria tipo aplique estanco con lámpara led para exterior. Medida la unidad instalada, probada y funcionando.
NOTA:
- La potencia y el flujo lumínico de las lámparas leds a incorporar en las luminarias serán las adecuadas a determinar por el instalador para asegurar la correcta iluminación d ela zona así como su uniformidad.

| Código | Ud | Descripción | Rendimiento | Precio | Importe |
|---|---|---|---|---|---|
| O01OB200 | h | Oficial 1ª electricista | 0.3 | 18.5 | 5.55 |
| P16BB620 | u | Lumin. estanca TUBO LED 1x25W i/ lámp. (material; 20/10/2018) | 1 | 30 | 30.00 |
| P01DW090 | u | Pequeño material | 1 | 1.35 | 1.35 |
| %CI | % | Costes indirectos..(s/total) | 3.7 % | 36.90 | 1.37 |
| %MA | % | Medios auxiliares | 3 % | 38.27 | 1.15 |
|  |  | Total |  |  | 39.42 |

| Medición | Uds. | Parcial |
|---|---|---|
| exterior | 12 | 12.00 |
| Total |  | 12 |

## 26.6.6 PINTURAS (30/12/2014)
Importe: 4367.07

**24.5** u SEÑALIZACIÓN LINEAL PLAZA DE APARCAMIENTO (30/12/2014)
9 u × 19.89 = 179.01
Marcado de plaza de garaje con pintura al clorocaucho, con una anchura de línea de 10 cm., i/limpieza de superficies, neutralización, replanteo y encintado, así como rotulación de número de plaza de garaje con pintura al clorocaucho, con una altura de tipo de nª de 15 cm., i/limpieza de superficies, neutralización, replanteo y encintado. Medida la unidad de la plata terminada.

| Código | Ud | Descripción | Rendimiento | Precio | Importe |
|---|---|---|---|---|---|
| E27SS010 | m | MARCADO PLAZA GARAJE (30/12/2014) | 7 | 2.66 | 18.62 |
| %CI | % | Costes indirectos..(s/total) | 3.7 % | 18.62 | 0.69 |
| %MA | % | Medios auxiliares | 3 % | 19.31 | 0.58 |
|  |  | Total |  |  | 19.89 |

| Medición | Uds. | Parcial |
|---|---|---|
| plaza media | 9 | 9.00 |
| Total |  | 9 |

**24.6** u PICTOGRAMA DE MINUSVÁLIDOS (30/12/2014)
1 u × 1.72 = 1.72
Pictograma en suelo de plaza de garaje, con pintura al clorocaucho color azul, para señalización de plaza de minusválidos. Medida la unida terminada

| Código | Ud | Descripción | Rendimiento | Precio | Importe |
|---|---|---|---|---|---|
| O01OB230 | h | Oficial 1ª pintura (mano de obra; 17/10/2018) | 0.05 | 17.54 | 0.88 |
| P25WD040 | kg | Disolvente clorocaucho (material; 30/12/2014) | 0.02 | 4.02 | 0.08 |
| P25QC010 | l | P.Clorocaucho calles/park. (material; 30/12/2014) | 0.06 | 10.07 | 0.60 |
| P25WW220 | u | Pequeño material (material; 05/03/2015) | 0.05 | 0.92 | 0.05 |
| %CI | % | Costes indirectos..(s/total) | 3.7 % | 1.61 | 0.06 |
| %MA | % | Medios auxiliares | 3 % | 1.67 | 0.05 |
|  |  | Total |  |  | 1.72 |

| Medición | Uds. | Parcial |
|---|---|---|
| plaza de garaje | 1 | 1.00 |
| Total |  | 1 |

**26.6.1** m2 PINTURA ACRILICA LISA ESPECIAL SOBRE ESFOSCAD4 / HORMIGÓN (R8) (30/08/2018)
744.9 m2 × 5.62 = 4186.34
Pintura acrílica lisa especial (se acogerá a las descripciones de proyecto), sobre paramentos horizontales y vertical, formada por: lijado y limpieza del soporte, aplicación de pasta fijadora penetrante, mano de fondo, plastecido, nueva mano de fondo y dos manos de acabado. Medida la superficie ejecutada.

| Código | Ud | Descripción | Rendimiento | Precio |
|---|---|---|---|---|
| O01OB230 | h | Oficial 1ª pintura | 0.127 | 17.54 |
| O01OB240 | h | Ayudante pintura (mano de obra; 17/10/2018) | 0.127 | 16.43 |
| P25OZ041 | l | E. fijadora muy penetrante obra/mad e/ext (material; 20/10/2018) | 0.07 | 3 |
| P25ET010 | l | P. pl. viníl. ext/int Especial exterior alta calidad. (material; 17/10/2018) | 0.125 | 5.74 |
| %CI | % | Costes indirectos..(s/total) | 3.7 % |  |
| %MA | % | Medios auxiliares | 3 % |  |

| Medición | Uds. | Largo | Alto | Parcial |
|---|---|---|---|---|
| dentro de parcela | 1 | 26.3 | 4.25 | 111.78 |
|  | 1 | 16.7 | 3.3 | 55.11 |
|  | 1 | 2.3 | 2.85 | 6.56 |
|  | 1 | 15.5 | 3.8 | 58.90 |
|  | 1 | 18.06 | 4.8 | 86.69 |
|  | 1 | 11 | 5.3 | 58.30 |
|  | 1 | 6.35 | 5.3 | 33.66 |
|  | 1 | 24.75 | 1.3 | 32.18 |
|  | 1 | 7.17 | 1.3 | 9.32 |
|  | 1 | 16.7 | 1.3 | 21.71 |
|  | 1 | 15.5 | 1.3 | 20.15 |
|  | 1 | 5.55 | 1.3 | 7.22 |
|  | 1 | 11.1 | 1.3 | 14.43 |
|  | 1 | 6.3 | 1.3 | 8.19 |
| calle | 2 | 11 | 0.2 | 4.40 |
|  | 2 | 19.7 | 2.1 | 82.74 |
|  | 2 | 18.55 | 3.6 | 133.56 |
| Total |  |  |  | 744.9 |

## C27.1 SEGURIDAD Y SALUD (21/10/2018)
Importe: 2841

**27.1** u MEDIDAS Y EQUIPOS PROTECCIÓN INDIVIDUAL Y COLECTIVA SEGÚN E.S.S. (21/10/2018)
1 u × 2841 = 2841.00
En esta partida se incluirán todas las medidas de seguridad mínimas necesarias para cumplir con las exigencias del Estudio Básico de Seguridad y Salud, así como mejoras que se estimen necesarias durante el transcurso de los trabajos las cuales recogerá el constructor en el plan de seguridad.
Medida la unidad por porcentaje de obra ejecutado.

| Código | Ud | Descripción | Rendimiento | Precio | Importe |
|---|---|---|---|---|---|
| 27.11 | u | MEDIDAS Y EQUIPOS PROTECCIÓN INDIVIDUAL Y COLECTIVA SEGÚN E.S.S. (21/10/2018) | 1 | 2841 | 2841.00 |
|  |  | Total |  |  | 2841 |

| Medición | Uds. | Parcial |
|---|---|---|
| edificio | 1 | 1.00 |
| Total |  | 1 |

## 26.10.10 PLAN DE CONTROL (29/12/2014)
Importe: 392.94

**28.3** ud ENSAYOS DE CONTROL DE CALIDAD PARA EL HORMIGÓN (29/12/2014)
3 ud × 130.98 = 392.94
Hormigón de cimentación y estructura. Según el anejo a la memoria correspondiente, incluyendo los siguientes ensayos: Control estadístico a nivel normal según lo establecido en la EHE. El control de hormigón se realizará mediante ensayos de confección, rotura de probetas cilíndricas de 15x30 cm. a compresión y medidas de la consistencia. La toma de muestras del hormigón se realizará según UNE 83300:84. La distribución de lotes se realizará como a continación se determina:
Hormigonado de losa cimentación“cada 100 m3”
1 LOTE distribuidos de forma homogénea cada 100 m3
Hormigonado de muros (cada 100 m3)
1 LOTE en muros de contención de contorno distrubuidos de forma homogénea cada 100 m3.
Estructura (18 LOTES)
2 series (Distribuidos 1 por cada 300 m2 de forjado hormigonado. Techo planta sótano. Techo planta baja)
Losas (Cada una de las existentes)
3 series (Distribuidos 1 por cada losa hormigonada)
Medida la unidad completa ejecutada exclusivamente por laboratorios homologados y por organismos especializados respectivamente.
NOTA: Se entregará antes de la obra un plan de control para aprobarlo por la Dirección Facultativa.

| Código | Ud | Descripción | Rendimiento | Precio | Importe |
|---|---|---|---|---|---|
| P32HH010 | u | Toma de muestras (material; 29/12/2014) | 1 | 18.74 | 18.74 |
| P32HH020 | u | Fabricación y conservación probeta (material; 29/12/2014) | 2 | 24.04 | 48.08 |
| P32HH030 | u | Refrentado probeta (material; 29/12/2014) | 2 | 6.01 | 12.02 |
| P32HH040 | u | Consistencia cono Abrams (material; 29/12/2014) | 1 | 28.02 | 28.02 |
| P32HH060 | u | Resistencia a compresión (material; 29/12/2014) | 2 | 7.88 | 15.76 |
| %CI | % | Costes indirectos..(s/total) | 3.7 % | 122.62 | 4.54 |
| %MA | % | Medios auxiliares | 3 % | 127.16 | 3.81 |
|  |  | Total |  |  | 130.98 |

| Medición | Uds. | Parcial |
|---|---|---|
| cimentacion y muros | 3 | 3.00 |
| Total |  | 3 |

## C29.1 GESTION DE RESIDUOS (30/08/2018)
Importe: 173

**GESRES11** ud RESIDUOS DE CONSTRUCCIÓN (30/08/2018)
17.3 ud × 10 = 173.00
Resíduos de Construcción, según Memoria del Proyecto de Ejecución. Medida la unidad del conjunto de la partida bajo resguardo de canon a vertedero para acreditar que se ha realizado la gestión de residuos.
NOTA: Esta partida deberá ser estudiada por el constructor teniendo en cuenta los medios que disponga y el volumen de residuos.

| Código | Ud | Descripción | Rendimiento | Precio | Importe |
|---|---|---|---|---|---|
| GESRES | ud | Resíduos de construcción y demolición (19/09/2018) | 1 | 9.36 | 9.36 |
| %CI | % | Costes indirectos..(s/total) | 3.7 % | 9.36 | 0.35 |
| %MA | % | Medios auxiliares | 3 % | 9.71 | 0.29 |
|  |  | Total |  |  | 10 |

| Medición | Uds. | Largo | Parcial |
|---|---|---|---|
| volumen | 1 | 17.3 | 17.30 |
| Total |  |  | 17.3 |

## Mediciones

**2.3.1** m3 EXC.CIMIENTOS DE MUROS A MÁQUINA T. DISGREGADO I/T
3 m3 × 29.43
Excavación en cimientos de muros en terrenos de consistencia segun informe geotécnico, por medios mecánicos, con extracción de tierras a los bordes, con carga yi transporte al vertedero, y con p.p. de medios auxiliares. Medido el volumen teorico sobre planos.

| Código | Ud | Descripción | Rendimiento | Precio | Importe |
|---|---|---|---|---|---|
| O01OA070 | h | Peón ordinario | 0.13 | 16.88 | 2.19 |
| M05RN020 | h | Retrocargadora neumáticos 75 cv | 0.2 | 34.98 | 7.00 |
| M07CB010 | h | Camión basculante 4x2 10 t (maquinaria) | 0.6 | 31.24 | 18.74 |
| M07N060 | m3 | Canon de desbroce a vertedero (maquinaria; 16/10/2018) | 1 | 1.5 | 1.50 |
|  |  | Total |  |  | 29.43 |

| Medición | Uds. | Largo | Ancho | Alto | Parcial |
|---|---|---|---|---|---|
| aparcamiento | 1 | 2.5 | 2 | 0.6 | 3.00 |
| Total |  |  |  |  | 3 |

**3.1.1** m2 CAPA DE HORMIGÓN DE LIMPIEZA 10 cm ESP. MEDIO VERTIDO GRUA
0.5 m2 × 7.79
Capa de hormigón de limpieza HM-20/P/20/I, consistencia plástica y tamaño máximo del árido 20 mm, de 10 cm de espesor mínimo, vertido grùa, bajo losa, suministrado y puesto en obra, incluso p.p. de alisado de la superficie; según instrucción EHE y CTE. Medida la superficie ejecutada.

| Código | Ud | Descripción | Rendimiento | Precio | Importe |
|---|---|---|---|---|---|
| E04CMM070 | m3 | HORMIGÓN LIMPIEZA HM-20/P/20/I CIM.V.MANUAL (16/10/2018) | 0.1 | 64.58 | 6.46 |
| M02GT130 | h | Grúa torre automontante 35 t/m (maquinaria) | 0.04 | 33.2 | 1.33 |
|  |  | Total |  |  | 7.79 |

| Medición | Uds. | Largo | Ancho | Alto | Parcial |
|---|---|---|---|---|---|
| aparcamiento | 1 | 2.5 | 2 | 0.1 | 0.50 |
| Total |  |  |  |  | 0.5 |

**3.3.1** m3 HORMIGÓN HA-25/P/40/IIa V.BOMBA CIM. MUROS
2.5 m3 × 160.48
Hormigón armado HA-25/P/40/IIa, elaborado en central, en relleno de zapatas y zanjas de cimentación, i/armadura (40 kg/m³), por medio de camión-bomba, vibrado y colocado. Según normas NTE-CSZ, EHE-08 y CTE-SE-C. Componentes del hormigón y acero con marcado CE y DdP (Declaración de prestaciones) según Reglamento (UE) 305/2011.
Se incluirá en el precio la p.p. de grúa para la puesta en obra del acero.
NOTA:
- Incluye en el precio zunchos de borde y saltos de cota.
- Ejecutar según planos de cimentación, teniendo en cuenta que la losa CIM02.01 tendrá una altura de 0.50m.
- La Dirección Facultativa determinará el modo en que ejecutar las juntas entre muros y losa de cimentación, disponiéndose junta hidroexpansible previa realización de acanaladura longitudinal en el hormigón tipo "boca de perro".
- Dejar previsto los huecos en la estructura para el paso de shunt, bajantes, manguetones, etc, de acuerdo con los planos de albañilería.
- Siempre que sea posible, el anclaje de las barras se realizará en prolongación recta.
- Los anclajes y solapes de barras se efectuarán según el artículo 66.6 de la EHE.

| Código | Ud | Descripción | Rendimiento | Precio | Importe |
|---|---|---|---|---|---|
| E04CMB010 | m3 | HORMIGÓN P/ARMAR HA-25/P/40/IIa CIM.V.BOMBA | 1 | 112.08 | 112.08 |
| E04AB020 | kg | ACERO CORRUGADO B 500 S | 40 | 1.21 | 48.40 |
|  |  | Total |  |  | 160.48 |

Claves: norma, cimiento, círculo, marco, componente, relleno, acero, colocación, zapata, central, elaboración, armadura, hormigón, vibración, bomba, medio, zanja

| Medición | Uds. | Largo | Ancho | Alto | Parcial |
|---|---|---|---|---|---|
| aparcamiento | 1 | 2.5 | 2 | 0.5 | 2.50 |
| Total |  |  |  |  | 2.5 |

**E27SS010** m MARCADO PLAZA GARAJE (30/12/2014)
7 m × 2.66
Marcado de plaza de garaje con pintura al clorocaucho, con una anchura de línea de 10 cm., i/limpieza de superficies, neutralización, replanteo y encintado.

| Código | Ud | Descripción | Rendimiento | Precio | Importe |
|---|---|---|---|---|---|
| O01OB230 | h | Oficial 1ª pintura | 0.1 | 17.54 | 1.75 |
| P25WD040 | kg | Disolvente clorocaucho | 0.025 | 4.02 | 0.10 |
| P25QC010 | l | P.Clorocaucho calles/park. | 0.075 | 10.07 | 0.76 |
| P25WW220 | u | Pequeño material | 0.05 | 0.92 | 0.05 |
|  |  | Total |  |  | 2.66 |

## Precios auxiliares

**E04MEM011** m3 ENCOFRADO TABLERO AGLOMERADO MUROS 1 CARA 3,00m
Precio: 97.78
Encofrado y desencofrado en muros a una cara de 3,00 m de altura, con tableros de madera hidrofugada aglomerada de 22 mm, hasta 1,90 m² de superficie considerando 2 posturas. Según NTE-EME.

| Código | Ud | Descripción | Rendimiento | Precio | Importe |
|---|---|---|---|---|---|
| O01OB010 | h | Oficial 1ª encofrador (mano de obra; 15/10/2018) | 2 | 18.42 | 36.84 |
| O01OB020 | h | Ayudante encofrador (mano de obra; 15/10/2018) | 2 | 17.25 | 34.50 |
| mt08eme070a | m2 | Paneles metálicos modulares, para encofrar muros de hormigón de (material; 28/09/2018) | 0.044 | 200 | 8.80 |
| mt08eme075a | u | Estructura soporte de sistema de encofrado vertical, (material; 15/10/2018) | 0.044 | 275 | 12.10 |
| P01EM040 | m2 | Tablero aglom. hidrofugo 3,66x1,83x22 (material) | 0.3 | 17.24 | 5.17 |
| P01DC050 | l | Desencofrante p/encofrado madera, metálicos (material; 15/10/2018) | 0.082 | 1.98 | 0.16 |
| P01UC030 | kg | Puntas 20x100 (material; 16/10/2018) | 0.03 | 7 | 0.21 |
|  |  | Total |  |  | 97.78 |

Claves: tablero, aglomerado, muro, madero, superficie, encofrar, cara, desencofrante, hidrofugación

**E04AB020** kg ACERO CORRUGADO B 500 S
Precio: 1.21
Acero corrugado B 500 S, cortado, doblado, armado y colocado en obra, incluso p.p. de despuntes. Según EHE-08 y CTE-SE-A. Acero con marcado CE y DdP (Declaración de prestaciones) según Reglamento (UE) 305/2011.

| Código | Ud | Descripción | Rendimiento | Precio | Importe |
|---|---|---|---|---|---|
| O01OB030 | h | Oficial 1ª ferralla (mano de obra; 15/10/2018) | 0.02 | 18.42 | 0.37 |
| P03ACC080 | kg | Acero corrugado B 500 S/SD (material; 19/10/2018) | 1.08 | 0.77 | 0.83 |
| P03AAA020 | kg | Alambre atar 1,30 mm (material) | 0.006 | 0.88 | 0.01 |
|  |  | Total |  |  | 1.21 |

Claves: colocación, círculo, armadura, cortador, corrugado, acero, doblado, marco

**E04MEM010** m3 ENCOFRADO TABLERO AGLOMERADO MUROS 2 CARAS 3,00m (28/09/2018)
Precio: 83.49
Encofrado y desencofrado en muros a dos caras vistas de 3,00 m de altura, con tableros de madera hidrofugada aglomerada de 22 mm, hasta 1,90 m² de superficie considerando 2 posturas. Según NTE-EME.

| Código | Ud | Descripción | Rendimiento | Precio | Importe |
|---|---|---|---|---|---|
| O01OB010 | h | Oficial 1ª encofrador | 1.67 | 18.42 | 30.76 |
| O01OB020 | h | Ayudante encofrador | 1.822 | 17.25 | 31.43 |
| mt08eme070a | m2 | Paneles metálicos modulares, para encofrar muros de hormigón de | 0.044 | 200 | 8.80 |
| mt08eme075a | u | Estructura soporte de sistema de encofrado vertical, | 0.044 | 275 | 12.10 |
| P01DC050 | l | Desencofrante p/encofrado madera, metálicos | 0.2 | 1.98 | 0.40 |
|  |  | Total |  |  | 83.49 |

Claves: tablero, aglomerado, muro, madero, superficie, encofrar, cara, desencofrante, hidrofugación

**E04SE090** m3 HORMIGÓN HA-25/P/20/I SOLERA (15/10/2018)
Precio: 83.69
Hormigón para armar HA-25/P/20/I, elaborado en central en solera, incluso vertido, compactado según EHE-08, p.p. de vibrado, regleado y curado en soleras.

| Código | Ud | Descripción | Rendimiento | Precio | Importe |
|---|---|---|---|---|---|
| O01OA030 | h | Oficial primera | 0.6 | 18.42 | 11.05 |
| O01OA070 | h | Peón ordinario | 0.6 | 16.88 | 10.13 |
| P01HA010 | m3 | Hormigón HA-25/P/20/I central (material; 20/10/2018) | 1.05 | 59.53 | 62.51 |
|  |  | Total |  |  | 83.69 |

Claves: hormigón, central, solera, armadura, compacto, vibración, curado, vertedero, elaboración

**E04AM030** m2 MALLA 20x20 cm. D=5 mm. (15/10/2018)
Precio: 1.34
Malla electrosoldada con acero corrugado B 500 T de D=5 mm. en cuadrícula 20x20 cm., colocado en obra, i/p.p. de alambre de atar. Según EHE-08 y CTE-SE-A.

| Código | Ud | Descripción | Rendimiento | Precio | Importe |
|---|---|---|---|---|---|
| O01OB030 | h | Oficial 1ª ferralla | 0.005 | 18.42 | 0.09 |
| O01OB040 | h | Ayudante ferralla (mano de obra; 15/10/2018) | 0.005 | 17.25 | 0.09 |
| P03AM120 | m2 | Malla 20x20x5 1,564 kg/m2 (material; 19/10/2018) | 1.25 | 0.93 | 1.16 |
|  |  | Total |  |  | 1.34 |

Claves: colocación, corrugado, acero, electrosoldadura, alambre, malla

**E02ESA020** m3 EXCAVACIÓN ZANJA SANEAMIENTO Y RELLENO POST. T.DURO A MANO
Precio: 61.48
Excavación en zanjas de saneamiento, en terrenos de consistencia dura por medios manuales, con extracción de tierras a los bordes, y con posterior relleno y apisonado de las tierras procedentes de la excavación. I/p.p. de medios auxiliares. Según CTE-DB-HS y NTE-ADZ.

| Código | Ud | Descripción | Rendimiento | Precio | Importe |
|---|---|---|---|---|---|
| O01OA070 | h | Peón ordinario | 3.5 | 16.88 | 59.08 |
| M08RI010 | h | Pisón vibrante 70 kg | 0.8 | 3 | 2.40 |
|  |  | Total |  |  | 61.48 |

Claves: manual, consistencia, excavación, zanja, saneamiento, duro, mano, medio, extracción, tierra, relleno, auxiliar, apisonado, terreno

**A02A080** m3 MORTERO CEMENTO M-5 (material)
Precio: 55.44
Mortero de cemento CEM II/B-P 32,5 N y arena de río de tipo M-5 para uso corriente (G), con resistencia a compresión a 28 días de 5,0 N/mm2, confeccionado con hormigonera de 200 l, s/RC-08 y UNE-EN 998-2:2004.

| Código | Ud | Descripción | Rendimiento | Precio | Importe |
|---|---|---|---|---|---|
| O01OA070 | h | Peón ordinario | 1.03 | 16.88 | 17.39 |
| P01CC020 | kg | Cemento CEM II/B-P 32,5 N sacos (material; 25/11/2015) | 258 | 0.1 | 25.80 |
| P01AA020 | m3 | Arena de río 0/6 mm | 1.102 | 10.06 | 11.09 |
| P01DW050 | m3 | Agua (material; 20/10/2018) | 0.263 | 0.55 | 0.14 |
| M03HH020 | h | Hormigonera 200 l gasolina (maquinaria) | 0.4 | 2.54 | 1.02 |
|  |  | Total |  |  | 55.44 |

Claves: resistencia, areno, río, mortero, cemento, hormigón, compresión, confeccionar

**E04SEH060** m3 HORMIGÓN HA-25/P/20/I V.MANUAL SOLERA (15/10/2018)
Precio: 84.24
Hormigón para armar HA-25/P/20/I, elaborado en central en solera, vertido por medios manuales, compactado según EHE-08, p.p. de vibrado, regleado y curado en soleras. Componentes del hormigón con marcado CE y DdP (Declaración de prestaciones) según Reglamento (UE) 305/2011.

| Código | Ud | Descripción | Rendimiento | Precio | Importe |
|---|---|---|---|---|---|
| O01OA030 | h | Oficial primera | 0.7 | 18.42 | 12.89 |
| O01OA070 | h | Peón ordinario | 0.7 | 16.88 | 11.82 |
| P01HA010 | m3 | Hormigón HA-25/P/20/I central | 1 | 59.53 | 59.53 |
|  |  | Total |  |  | 84.24 |

Claves: marco, solera, manual, armadura, elaboración, central, vertedero, medio, vibración, curado, círculo, compacto, hormigón, componente

**E04VG050** m3 VERTIDO GRÚA HORMIGÓN EN SOLERAS
Precio: 21.34
Vertido por medio de grúa, regleado y colocado, de 1 m³ de hormigón en soleras. Según normas NTE-CSL, EHE-08 y CTE-SE-C.

| Código | Ud | Descripción | Rendimiento | Precio | Importe |
|---|---|---|---|---|---|
| O01OA070 | h | Peón ordinario | 0.4 | 16.88 | 6.75 |
| O01OA030 | h | Oficial primera | 0.4 | 18.42 | 7.37 |
| M02GT140 | h | Grúa torre automontante 40 t/m (maquinaria) | 0.2 | 36.08 | 7.22 |
|  |  | Total |  |  | 21.34 |

Claves: norma, grúa, solera, medio, colocación, vertedero, hormigón

**U03VC050** t M.B.C. TIPO AC-16 SURF 50/70 S DESGASTE ÁNGELES<30
Precio: 54.58
Mezcla bituminosa en caliente tipo AC-16 SURF 50/70 S en capa de rodadura, con áridos con desgaste de los ángeles < 30, fabricada y puesta en obra, extendido y compactación, excepto filler de aportación. Árido con marcado CE y DdP (Declaración de prestaciones) según Reglamento (UE) 305/2011.

| Código | Ud | Descripción | Rendimiento | Precio | Importe |
|---|---|---|---|---|---|
| O01OA010 | h | Encargado (mano de obra) | 0.01 | 19.98 | 0.20 |
| O01OA030 | h | Oficial primera | 0.01 | 18.42 | 0.18 |
| O01OA070 | h | Peón ordinario | 0.03 | 16.88 | 0.51 |
| M05PN010 | h | Pala cargadora neumáticos 85 CV/1,2m3 | 0.02 | 40.44 | 0.81 |
| M03MC110 | h | Plta.asfált.caliente discontínua 160 t/h (maquinaria) | 0.02 | 332.21 | 6.64 |
| M07CB020 | h | Camión basculante 4x4 14 t (maquinaria) | 0.02 | 34.92 | 0.70 |
| M08EA100 | h | Extendedora asfáltica cadenas 2,5/6 m 110cv (maquinaria) | 0.02 | 94 | 1.88 |
| M08RT050 | h | Rodillo vibrante autoprop. tándem 10 t (maquinaria) | 0.02 | 50 | 1.00 |
| M08RV020 | h | Compactador asfált.neum.aut. 12/22t (maquinaria) | 0.02 | 57 | 1.14 |
| M08CA110 | h | Cisterna agua s/camión 10.000 l | 0.003 | 30.3 | 0.09 |
| M07W030 | t | km transporte aglomerado (maquinaria) | 40 | 0.13 | 5.20 |
| P01PL010 | t | Betún B 60/70 a pie de planta (material) | 0.052 | 454.36 | 23.63 |
| P01PC010 | kg | Fuel-oil pesado 2,7 S tipo 1 (material) | 8 | 0.58 | 4.64 |
| P01AF201 | t | Árido machaqueo 0/6 D.A.<30 (material) | 0.55 | 7.76 | 4.27 |
| P01AF211 | t | Árido machaqueo 6/12 D.A.<30 (material) | 0.3 | 7.76 | 2.33 |
| P01AF221 | t | Árido machaqueo 12/18 D.A.<30 (material) | 0.1 | 7.35 | 0.74 |
| M07Z110 | u | Desplazamiento equipo 5000 tm M.B. (maquinaria) | 0.005 | 123.04 | 0.62 |
|  |  | Total |  |  | 54.58 |

**U03RA060** m2 RIEGO DE ADHERENCIA ECR-1
Precio: 0.3
Riego de adherencia, con emulsión asfáltica catiónica de rotura rápida ECR-1 con una dotación de 0,50 kg/m2, incluso barrido y preparación de la superficie.

| Código | Ud | Descripción | Rendimiento | Precio | Importe |
|---|---|---|---|---|---|
| O01OA070 | h | Peón ordinario | 0.002 | 16.88 | 0.03 |
| M07AC020 | h | Dumper convencional 2.000 kg (maquinaria) | 0.002 | 5.41 | 0.01 |
| M08B020 | h | Barredora remolcada c/motor auxiliar (maquinaria) | 0.002 | 11.3 | 0.02 |
| M08CB010 | h | Camión cist.bitum.c/lanza 10.000 l (maquinaria) | 0.001 | 43 | 0.04 |
| P01PL150 | kg | Emulsión asfáltica ECR-1 (material) | 0.6 | 0.34 | 0.20 |
|  |  | Total |  |  | 0.3 |

**U03VC125** t FILLER CALIZO EN M.B.C.
Precio: 58.87
Filler calizo empleado en la fabricación de mezclas bituminosas en caliente, puesto a pie de planta. Filler con marcado CE y DdP (Declaración de prestaciones) según Reglamento (UE) 305/2011.

| Código | Ud | Descripción | Rendimiento | Precio | Importe |
|---|---|---|---|---|---|
| P01AF800 | t | Filler calizo M.B.C. factoría (material) | 1 | 34.87 | 34.87 |
| M07W060 | t | km transporte cemento a granel (maquinaria) | 200 | 0.12 | 24.00 |
|  |  | Total |  |  | 58.87 |

**U03VC100** t BETÚN ASFÁLTICO B 60/70 EN M.B.C
Precio: 454.36
Betún asfáltico B 60/70, empleado en la fabricación de mezclas bituminosas en caliente, puesto a pie de planta.

| Código | Ud | Descripción | Rendimiento | Precio | Importe |
|---|---|---|---|---|---|
| P01PL010 | t | Betún B 60/70 a pie de planta | 1 | 454.36 | 454.36 |
|  |  | Total |  |  | 454.36 |

**E04CMM070** m3 HORMIGÓN LIMPIEZA HM-20/P/20/I CIM.V.MANUAL (16/10/2018)
Precio: 64.58
Hormigón en masa HM-20/P/20/I, elaborado en central, para limpieza y nivelado de fondos de cimentación, i/vertido por medios manuales y colocación. Según NTE-CSZ, EHE-08 y CTE-SE-C. Componentes del hormigón con marcado CE y DdP (Declaración de prestaciones) según Reglamento (UE) 305/2011.

| Código | Ud | Descripción | Rendimiento | Precio | Importe |
|---|---|---|---|---|---|
| O01OA070 | h | Peón ordinario | 0.6 | 16.88 | 10.13 |
| P01HM010 | m3 | Hormigón HM-20/P/20/I central | 1 | 54.45 | 54.45 |
|  |  | Total |  |  | 64.58 |

Claves: masa, círculo, marco, componente, medio, elaboración, nivel, manual, central, colocación, hormigón, cimiento, limpieza

**E04CMB010** m3 HORMIGÓN P/ARMAR HA-25/P/40/IIa CIM.V.BOMBA
Precio: 112.08
Hormigón para armar HA-25/P/40/IIa, elaborado en central, en relleno de zapatas y zanjas de cimentación, i/vertido por medio de camión-bomba, vibrado y colocado. Según normas NTE-CSZ, EHE-08 y CTE-SE-C. Componentes del hormigón con marcado CE y DdP (Declaración de prestaciones) según Reglamento (UE) 305/2011.

| Código | Ud | Descripción | Rendimiento | Precio | Importe |
|---|---|---|---|---|---|
| O01OA070 | h | Peón ordinario | 0.2 | 16.88 | 3.38 |
| O01OA030 | h | Oficial primera | 0.36 | 18.42 | 6.63 |
| M11HV120 | h | Aguja eléct.c/convertid.gasolina D=79mm | 0.36 | 1.51 | 0.54 |
| P01HA021 | m3 | Hormigón HA-25/P/40/IIa central (material) | 1.15 | 74.06 | 85.17 |
| M01HB021 | m3 | Bomb.hgón. 56 a 75 m3, pluma 36m | 1 | 14.13 | 14.13 |
| M01HB090 | h | Desplazamiento bomba (maquinaria) | 0.015 | 148.61 | 2.23 |
|  |  | Total |  |  | 112.08 |

Claves: zanja, relleno, zapata, componente, elaboración, hormigón, central, colocación, medio, vibración, norma, marco, círculo, cimiento, bomba, armadura

## Recursos

**M08NM020** h Motoniveladora de 200 CV
Claves: maquinaria, nivel

**M08RN020** h Rodillo vibrante autopropuls.mixto 7 t
Claves: mixto, maquinaria, rodillo, vibración

**M08CA110** h Cisterna agua s/camión 10.000 l
Claves: cisterna, maquinaria, agua

**M05PN010** h Pala cargadora neumáticos 85 CV/1,2m3
Claves: neumático, cargador, pala, maquinaria

**ME00300** h Pala cargadora
Medidas las horas trabajadas

**P01MC040** m3 Mortero cem. gris II/B-M 32,5 M-5/CEM
Claves: mortero, gris

**P02ECV100** u Can.c/rej.peatonal PVC gris 500x150x100
29006 A-15
Claves: PVC, peatonal, can, material, gris

**P04RW030** m2 Malla mortero
Claves: mortero, malla

**P12A75ca1** u Valla de.al.lacado. ccon chapa perforada s/ detalle
Claves: sencillo, ventilación

**O01OB200** h Oficial 1ª electricista
Claves: electricidad

**O01OB210** h Oficial 2ª electricista
Claves: electricidad, mano

**P15GB010** m Tubo PVC corrugado M 16/gp5
Claves: tubo, corrugado, PVC

**27.11** u MEDIDAS Y EQUIPOS PROTECCIÓN INDIVIDUAL Y COLECTIVA SEGÚN E.S.S
En esta partida se incluirán todas las medidas de seguridad mínimas necesarias para cumplir con las exigencias del Estudio Básico de Seguridad y Salud, así como mejoras que se estimen necesarias durante el transcurso de los trabajos las cuales recogerá el constructor en el plan de seguridad.
Medida la unidad por porcentaje de obra ejecutado.
Para el criterio de medición, se seguirá lo indicado en la NTE.

**P03AM120** m2 Malla 20x20x5 1,564 kg/m2
Claves: malla
